# Wiesloch, Albert-Schweitzer-Schule, Generalsanierung TA
Angebotsaufforderung (GAEB 90, DA83)
DV-Nummer: 2501
Währung: EUR

## Zusätzlicher Text
ANGABEN ZUR BAUSTELLE

Sanierung der Albert-Schweitzer-Schule
(Erbaut 1972 bis 1974)

Lage der Baustelle:

Parkstraße 9, 69168 Wiesloch

ANGABEN ZUR AUSFÜHRUNG

- Demontage / Entkernung
- Komplettsanierung

Art und Umfang der vom Auftraggeber verlangten Eignungs- und
Gütenachweise

Prinzipiell ist durch den Auftragnehmer für alle erbrachten
Leistungen der Eignungs- und
/ oder Gütenachweis zu führen, wenn die bauaufsichtliche Zulassung
des verwendeten
Materials oder Bauteils dies verlangt (z. B.
Konformitätsbescheinigungen bei Brandschutzkonstruktionen).

Art und Lage der baulichen Anlage:

Bei dem Gebäude handelt es sich um einen klassischen quaderförmigen
2-geschossigem Bau, mit Teilunterkellerung

Der Baukörper verfügt über folgende Geschosse:
- Untergeschoß (teilunterkellert)
- Erdgeschoss
- Obergeschoss

Im Untergeschoss ist die Heizzentrale, sowie die Gebäudezuleitungen
untergebracht.

Im Erdgeschoß befindet sich der Verwaltungsbereich, Hausmeisterraum,
Werkräume

Im Obergeschossen sind die Klassenräume untergebracht.

Im Kernbereich befinden sich die Sanitären Anlagen und Technikräume,
im Zuge der Sanierungsmaßnahme wird hier ein Aufzug installiert, der
die Geschosse EG und OG verbindet.

Die Schule wird mit Abhangdecken ausgestattet.

Verkehrsverhältnisse auf der Baustelle:

Innerhalb des Gebäudes kann der Transport nur manuell erfolgen.
Parkmöglichkeiten stehen ausschließlich auf den hierfür ausgewiesenen
Parkflächen im
Bereich der öffentlichen Verkehrsflächen und begrenzt im Innenhof zur
Verfügung.

Für den Verkehr freizuhaltende Flächen:

Die vorhandenen, gekennzeichneten Feuerwehr- und Rettungswege sind
generell freizuhalten
und dürfen auch keinesfalls kurzfristig blockiert werden.

Art, Lage und Nutzbarkeit von Transporteinrichtungen und
Transportwegen:

Die Transportwege befinden sich auf dem Schulgrundstück.
Transporteinrichtungen werden vom Auftraggeber nicht zur Verfügung
gestellt.
Hebezeug ist an der Baustelle nicht vorhanden.

Lage und Ausmaß der dem Auftragnehmer für die Ausführung seiner
Leistungen zur
Mitbenutzung überlassenen Flächen:

Grundsätzlich ist das Material derart zu disponieren, dass dieses
arbeitstäglich angeliefert wird.

Besondere Anordnungen, Vorschriften und Maßnahmen:

Während der Baumaßnahme findet regelmäßig - in der Regel wöchentlich -
 ein Baubesprechung
statt. Der Auftraggeber bzw. die von ihm beauftragten Architekten und
Ingenieure protokollieren die Ergebnisse der jeweiligen
Baubesprechung und übermitteln diese den Auftragnehmer in der
Regel als E-Mail.
Die in den Baubesprechung getroffenen und / oder protokollierten
Festlegungen gelten als
vereinbart, wenn diesen nicht innerhalb von 5 Tagen nach Zugang
widersprochen wird.
Die protokollierten Termine gelten als Leistungsabruf.
Der Auftragnehmer hat nach Aufforderung vor Beginn und während der
Ausführung der vertraglich
vereinbarten Leistungen an den Baubesprechungen teilzunehmen.
Das Personal muss die deutsche Sprache, in einem der Bauleistung
angemessenen Niveau beherschen, damit eine mündliche und schriftliche
Verständigung problemlos möglich ist.
Dieser Vertreter ist nach Auftragserteilung dem Auftraggeber und der
Bauleitung TGA schriftlich zu benennen.
Diese Leistung ist in die Einheitspreise einzukalkulieren.

Arbeiten anderer Unternehmer auf der Baustelle:

Auf der Baustelle werden auch parallel zu den nachfolgend
ausgeschriebenen Arbeiten andere
Auftragnehmer tätig sein.
Es handelt sich hierbei um das bauübliche Ineinandergreifen anderer
Gewerke.

## Zusätzlicher Text
1 Sicherheits- und Baustelleneinrichtung

Technische Vorbemerkungen

Mitgeltende Normen und Regeln

Allgemeines

Es gelten jeweils die Normen und Regeln in der zum Vertragsschluss
gültigen Fassung einschließlich der Änderungen, Berichtigungen und
Beiblätter.

Soweit in der Leistungsbeschreibung auf Technische Spezifikationen,
z. B. nationale Normen, mit denen Europäische Normen umgesetzt
werden, europäische technische Zulassungen, gemeinsame technische
Spezifikationen, Internationale Normen, Bezug genommen wird, werden
auch ohne den ausdrücklichen Zusatz: "oder gleichwertig", immer
gleichwertige Technische Spezifikationen in Bezug genommen.

ASR
Technische Regeln für Arbeitsstätten (ASR)

ASR A5.2
Anforderungen an Arbeitsplätze und Verkehrswege auf Baustellen im
Grenzbereich zum Straßenverkehr - Straßenbaustellen

BaustelleneinrVV HA
Technische Baubestimmungen; Baustelleneinrichtungen;
Sicherheitsregeln für die Einrichtung und den Betrieb auf Baustellen

RSA 95
Richtlinien für die Sicherung von Arbeitsstellen an Straßen (RSA)

Angaben zu Stoffen und Bauteilen

Baustromverteiler müssen mindestens der Schutzart IP 43, die ggf.
dazu gehörenden Messeinrichtungen IP 54 entsprechen

Angaben zur Ausführung

Allgemeines

Baustelleneinrichtung auf Grasnarbe oder Humus ist nicht gestattet.
Die Kronen- und Wurzelbereiche von Bäumen sind frei zu halten. Das
gilt auch für Materiallagerungen.

Vorhandene Grenzsteine und Vermessungsmarkierungen sind mit Beginn
der Arbeiten im Zuge der Baustelleneinrichtung bis zum Räumen der
Baustelleneinrichtung zu sichern.

Werden durch die Baustelleneinrichtung Rechte Dritter - insbesondere
von Nachbarn - für die Dauer der Bauarbeiten oder vorübergehend und
kurzfristig beeinträchtigt, ist der Bauherr oder die Bauleitung
unverzüglich zu informieren. Das gilt auch im Zweifel über das
Vorliegen von Rechten oder bei zu vermutenden Beeinträchtigungen bzw.
bei Beschädigung vorhandener Bauwerke oder Bauteile.

Der Auftragnehmer ist verpflichtet, die erforderlichen Maßnahmen zum
Schutz vor Winterschäden zu treffen. Dazu gehört auch die ggf.
erforderliche Kontrolle der Baustelle, insbesondere der Schutz der
Messeinrichtungen unabhängig von deren Rechtsträgerschaft.

Beim Abbau der Baustelleneinrichtung ist zu beachten:
Der Auftraggeber ist über den beabsichtigten Abbau der
Baustelleneinrichtung oder von wesentlichen Teilen derselben zu
informieren.
Nicht mehr benötigte Teile der Baustelleneinrichtung sind
unverzüglich zu entfernen.
Nach Abbau der Baustelleneinrichtung sind das dafür benötigte Gelände
bzw. die genutzten baulichen Anlagen und Gebäude in den
ursprünglichen Zustand zu versetzen, soweit technisch möglich und
falls nichts anderes vereinbart ist.

Werden öffentliche Flächen über das vorgesehene Maß hinaus (zeitlich
oder räumlich) auf Veranlassung des Auftragnehmers in Anspruch
genommen, hat dieser die entsprechende Abstimmung mit den Behörden
vorzunehmen (z.B. Sondernutzungserlaubnis nach StVO) und die erhöhten
Gebühren zu tragen.

## Zusätzlicher Text
2 Sanitärtechnik

Gas-, Wasser- und Abwasserinstallation Einrichtungen
Sanitärausstattung
Betriebseinrichtung
Rohrleitungen, Armaturen
Dämmarbeiten - Betriebstechnische Anlagen

Technische Vorbemerkungen

Mitgeltende Normen und Regeln

Allgemeines

Es gelten jeweils die Normen und Regeln in der zum Vertragsschluss
gültigen Fassung einschließlich der Änderungen, Berichtigungen und
Beiblätter.

DIN EN 476
Allgemeine Anforderungen an Bauteile für Abwasserleitungen und -kanäle

DIN EN 1253-1
Abläufe für Gebäude - Teil 1:  Bodenabläufe mit Geruchverschluss mit
einer Geruchverschlusshöhe von mindestens 50 mm

DIN EN 1253-4
Abläufe für Gebäude - Teil 4: Abdeckungen

DIN EN 13618
Flexible Schlauchverbindungen in Trinkwasser-Installationen -
Funktionsanforderungen und Prüfverfahren

VDI/DVGW 6023
Hygiene in Trinkwasser-Installationen - Anforderungen an Planung,
Ausführung, Betrieb und Instandhaltung

AGI-Arbeitsblatt Q 03
Dämmarbeiten an betriebstechnischen Anlagen - Ausführung von Wärme-
und Kältedämmungen
Herausgeber: Arbeitsgemeinschaft Industriebau e.V. (AGI)

AGI-Arbeitsblatt Q 132
Dämmstoffe für betriebstechnische Anlagen - Mineralwolle
Herausgeber: Arbeitsgemeinschaft Industriebau e.V. (AGI)

AGI-Arbeitsblatt Q 133-Teil 1
Harte Schaumkunststoffe als Dämmstoffe für betriebstechnische Anlagen
- Polystyrol(PS)- Partikelschaum
Herausgeber: Arbeitsgemeinschaft Industriebau e.V. (AGI)

AGI-Arbeitsblatt Q 133-Teil 2
Harte Schaumkunststoffe als Dämmstoffe für betriebstechnische Anlagen
- Extrudierter Polystyrolhartschaum (XPS)
Herausgeber: Arbeitsgemeinschaft Industriebau e.V. (AGI)

AGI-Arbeitsblatt Q 133-Teil 3
Harte Schaumkunststoffe als Dämmstoffe für betriebstechnische Anlagen
- Polyurethan(PUR)- Hartschaum
Herausgeber: Arbeitsgemeinschaft Industriebau e.V. (AGI)

AGI-Arbeitsblatt Q 134-Teil 1
Halbharte Schaumstoffe als Dämmstoffe für betriebstechnische Anlagen -
 Polyethylen(PE)- Schaumstoff
Herausgeber: Arbeitsgemeinschaft Industriebau e.V. (AGI)

AGI-Arbeitsblatt Q 143
Dämmstoffe für betriebstechnische Anlagen. - Flexibler
Elastomerschaum (FEF)
Herausgeber: Arbeitsgemeinschaft Industriebau e.V. (AGI)

AGI-Arbeitsblatt Q 151
Korrosionsschutz unter Isolierungen
Herausgeber: Arbeitsgemeinschaft Industriebau e.V. (AGI)

AGI-Arbeitsblatt Q 152
Dämmarbeiten an betriebstechnischen Anlagen. - Schutz gegen
Durchfeuchten
Herausgeber: Arbeitsgemeinschaft Industriebau e.V. (AGI)

AGI-Arbeitsblatt Q 153
Dämmarbeiten an betriebstechnischen Anlagen. - Halterungen für
Tragkonstruktionen
Herausgeber: Arbeitsgemeinschaft Industriebau e.V. (AGI)

AGI-Arbeitsblatt Q 154
Dämmarbeiten an betriebstechnischen Anlagen. Trag- und
Stützkonstruktionen
Herausgeber: Arbeitsgemeinschaft Industriebau e.V. (AGI)

AGI-Arbeitsblatt Q 157-Teil 7
Kälteschutz. Wasser-/CO2-getriebener Polyurethan (PUR)-Ortschaum -
Dämmschichtdicken zur Tauwasserverhütung, Kälteverluste, Massen
Herausgeber: Arbeitsgemeinschaft Industriebau e.V. (AGI)

BetrSichV
Betriebssicherheitsverordnung

BG Bau Baustein-Merkheft
Gebäudetechnik (Heizung, Lüftung, Sanitär)
Herausgeber: Berufsgenossenschaft der Bauwirtschaft (BG Bau)
(bisher: DGUV Information 201-003, bisher BGI 531)

IVD-Merkblatt Nr. 23
Abdichtungen von Fugen und Anschlüssen an Naturstein
Herausgeber: Industrieverband Dichtstoffe e.V. (IVD)

VdS 2021
Baustellen - Unverbindlicher Leitfaden für ein umfassendes
Schutzkonzept
Herausgeber: Gesamtverband der Deutschen Versicherungswirtschaft e.V.
(GDV)

Rohre und Rohrleitungen

DIN 4060
Rohrverbindungen von Abwasserkanälen und -leitungen mit
Elastomerdichtungen - Anforderungen und Prüfungen an
Rohrverbindungen, die Elastomerdichtungen enthalten

DIN 8061
Rohre aus weichmacherfreiem Polyvinylchlorid (PVC-U) - Allgemeine
Güteanforderungen, Prüfung

DIN 19531-10
Rohr und Formstücke aus weichmacherfreiem Polyvinylchlorid (PVC-U)
für Abwasserleitungen innerhalb von Gebäuden - Teil 10:
Brandverhalten, Überwachung und Verlegehinweise

DIN EN 545
Rohre, Formstücke, Zubehörteile aus duktilem Gusseisen und ihre
Verbindungen für Wasserleitungen - Anforderungen und Prüfverfahren

DIN EN 681
Normenreihe: Elastomer-Dichtungen - Werkstoff-Anforderungen für
Rohrleitungs-Dichtungen für Anwendungen in der Wasserversorgung und
Entwässerung

DIN EN 1329-1
Kunststoff-Rohrleitungssysteme zum Ableiten von Abwasser (niedriger
und hoher Temperatur) innerhalb der Gebäudestruktur -
Weichmacherfreies Polyvinylchlorid (PVC-U) - Teil 1: Anforderungen an
Rohre, Formstücke und das Rohrleitungssystem

DIN EN 1451-1
Kunststoff-Rohrleitungssysteme zum Ableiten von Abwasser (niedriger
und hoher Temperatur) innerhalb der Gebäudestruktur - Polypropylen
(PP) - Teil 1: Anforderungen an Rohre, Formstücke und das
Rohrleitungssystem

DIN EN 1519-1
Kunststoff-Rohrleitungssysteme zum Ableiten von Abwasser (niedriger
und hoher Temperatur) innerhalb der Gebäudestruktur - Polyethylen
(PE) - Teil 1: Anforderungen an Rohre, Formstücke und das
Rohrleitungssystem

DIN EN 1566-1
Kunststoff-Rohrleitungssysteme zum Ableiten von Abwasser (niedriger
und hoher Temperatur) innerhalb der Gebäudestruktur - Chloriertes
Polyvinylchlorid (PVC-C) - Teil 1: Anforderungen an Rohre, Formstücke
und das Rohrleitungssystem

DVS 1905-2
Schweißen von Kunststoffen in der Hausinstallation - Rohre und
Fittings, Schweißverfahren - Befund von Schweißverbindungen
Herausgeber: DVS - Deutscher Verband für Schweißen und verwandte
Verfahren e.V.

Armaturen, Pumpen und Anlagen

DIN 3266
Armaturen für Trinkwasserinstallationen in Grundstücken und Gebäuden -
 Rohrbelüfter, Bauformen D und E

DIN 3389
Einbaufertige Isolierstücke für Hausanschlussleitungen in der Gas-
und Wasserversorgung; Anforderungen und Prüfungen

DIN 3502
Absperrarmaturen für Trinkwasserinstallationen in Grundstücken und
Gebäuden - Ventile in Durchgangsform - Oberteil, schräg stehend, PN
10 (Schrägsitzventil); Technische Regel des DVGW

DIN 3512
Absperrarmaturen für Trinkwasserinstallationen in Grundstücken und
Gebäuden - Ventile in Durchgangsform - Oberteil senkrecht stehend PN
10 (Geradsitzventil); Technische Regel des DVGW

DIN 3523
Armaturen für Trinkwasser-Installationen - Verlängerungen

DIN 3546-1
Absperrarmaturen für Trinkwasserinstallationen in Grundstücken und
Gebäuden - Teil 1: Allgemeine Anforderungen und Prüfungen für
handbetätigte Kolbenschieber in Sonderbauform, Schieber und
Membranarmaturen, Technische Regel des DVGW

DIN EN 736-1
Armaturen - Terminologie - Teil 1: Definition der Grundbauarten

DIN EN 736-2
Armaturen - Terminologie - Teil 2: Definition der Armaturenteile

DIN EN 736-3
Armaturen - Terminologie - Teil 3: Definition von Begriffen

DIN EN 816
Sanitärarmaturen - Selbstschlussarmaturen PN 10

DIN EN 13443-1
Anlagen zur Behandlung von Trinkwasser innerhalb von Gebäuden -
Mechanisch wirkende Filter - Teil 1: Filterfeinheit 80 µm bis 150 µm.-
 Anforderungen an Ausführung, Sicherheit und Prüfung

DIN EN 13443-2
Anlagen zur Behandlung von Trinkwasser innerhalb von Gebäuden -
Mechanisch wirkende Filter - Teil 2: Filterfeinheit 1 µm bis unter 80
µm - Anforderungen an Ausführung, Sicherheit und Prüfung

DIN EN 13564-1
Rückstauverschlüsse für Gebäude - Teil 1: Anforderungen

DIN EN 13564-2
Rückstauverschlüsse für Gebäude - Teil 2: Prüfverfahren

DIN EN 13959
Rückflussverhinderer - DN 6 bis DN 250 - Familie E, Typ A, B, C und D

DIN EN 14452
Sicherungseinrichtungen zum Schutz des Trinkwassers gegen
Verschmutzung durch Rückfließen - Rohrunterbrecher mit
Lufteintrittsöffnung und beweglichem Teil, DN 10 bis DN 20 - Familie
D,Typ B

DIN EN 14453
Sicherungseinrichtungen zum Schutz des Trinkwassers gegen
Verschmutzung durch Rückfließen - Rohrunterbrecher mit ständig
geöffneten Lufteintrittsöffnungen, DN 10 bis DN 20 - Familie D, Typ C

Einrichtungsgegenstände, Objekte, Zubehör

DIN 1389
WC-Anschlussstücke - Anforderungen und Prüfung

DIN 19541
Geruchverschlüsse für besondere Verwendungszwecke - Anforderungen und
Prüfverfahren

DIN EN 31
Waschbecken - Anschlussmaße

DIN EN 33
WC-Becken und WC-Anlagen - Anschlussmaße

DIN EN 35
Bodenstehende und wandhängende Sitzwaschbecken mit Zulauf von oben -
Anschlussmaße

DIN EN 200
Sanitärarmaturen - Auslaufventile und Mischbatterien für
Wasserversorgungssysteme vom Typ 1 und Typ 2 - Allgemeine technische
Spezifikation

DIN EN 274-1
Ablaufgarnituren für Sanitärausstattungsgegenstände - Teil 1:
Anforderungen

DIN EN 997
WC-Becken und WC-Anlagen mit angeformtem Geruchverschluss

DIN EN 1287
Sanitärarmaturen - Thermostatische Mischer für die Anwendung im
Niederdruckbereich; Allgemeine technische Spezifikation

DIN EN 12380
Belüftungsventile für Entwässerungssysteme - Anforderungen,
Prüfverfahren und Konformitätsbewertung

DIN EN 12541
Sanitärarmaturen - WC- und Urinaldruckspüler mit selbsttätigem
Abschluss PN 10

DIN EN 14055
Spülkästen für WC-Becken und Urinale

DIN EN 14296
Sanitärausstattungsgegenstände - Reihenwaschanlagen

DIN EN 14528
Sitzwaschbecken - Funktionsanforderungen und Prüfverfahren

DIN EN 14688
Sanitärausstattungsgegenstände - Waschbecken - Funktionsanforderungen
und Prüfverfahren

Korrosionsschutz

DIN 50929-2
Korrosion der Metalle - Korrosionswahrscheinlichkeit metallener
Werkstoffe bei äußerer Korrosionsbelastung - Teil 2:
Installationsteile innerhalb von Gebäuden

DIN EN 15664-1
Einfluss metallischer Werkstoffe auf Wasser für den menschlichen
Gebrauch - Dynamischer Prüfstandversuch für die Beurteilung der
Abgabe von Metallen - Teil 1: Auslegung und Betrieb

Mess-, Steuer-, Regeleinrichtungen, Gebäudeautomation

DIN VDE 0100-100
Errichten von Niederspannungsanlagen - Teil 1: Allgemeine Grundsätze,
Bestimmungen allgemeiner Merkmale, Begriffe

DIN VDE 0184
Überspannungen und Schutz bei Überspannungen in Niederspannungs-
Starkstromanlagen mit Wechselspannungen - Allgemeine grundlegende
Informationen

Angaben zur Baustelle

Lage und Transportwege

Gerüste

Gerüste für eine Arbeitshöhe bis zu 4,0 m sind in die Leistungen, für
die diese Gerüste erforderlich sind, einzurechnen.

Angaben zu Stoffen und Bauteilen

Alle verwendeten Kunststoffe müssen alterungs- und lichtbeständig
sowie mindestens schwer entflammbar sein. Ihre Widerstandsfähigkeit
gegen chemische und atmosphärische Einflüsse, gegen Wärme und Kälte,
und ihr elastisches Verhalten müssen dem Verwendungszweck dauerhaft
entsprechen.

Angaben zur Ausführung

Allgemeines

Das Lagern von Druckgasflaschen in Kellerräumen, Treppenhäusern,
Durchgängen und Durchfahrten ist untersagt. Bei Arbeiten mit
brennbaren Gasen muss ein Feuerlöscher, tragbar, nach DIN EN 3
vorhanden sein.

Bei Brennschneidearbeiten oder sonstigen funkenerzeugenden Arbeiten,
z.B. auch Trennarbeiten mit Trennscheiben, in der Nähe von Bauteilen
der Baustoffklasse B2 bzw. B3 nach DIN 4102 Teil 1 sind geeignete
Brandschutzmaßnahmen vom Auftragnehmer zu treffen.

Bei funkenerzeugenden Arbeiten, z.B. Trennarbeiten mit Trennscheiben
und Brennschneidearbeiten, in der Nähe zu erhaltender Bauteile sind
Glasflächen, glasierte Keramikoberflächen und andere durch den
Funkenflug gefährdete Oberflächen abzudecken.

Vor Ausführungsbeginn hat der Auftragnehmer mit der Fachbauleitung
festzulegen, wo das zu verwendende Material auf der Baustelle
gelagert werden kann, um gegenseitige Störungen der am Bau
beteiligten Handwerker während der Bauausführung zu vermeiden.

Wenn bauseitige Vorleistungen erforderlich sind, hat der
Auftragnehmer die Fachbauleitung rechtzeitig die erforderlichen
Angaben möglichst in Verbindung mit Detailzeichnungen zu übergeben.

Vor der Durchführung von Stemm-, Bohr- und Einsetzarbeiten an
Estrichen sowie geputzten Wänden und Decken sind Leitungen mit einem
Suchgerät zu orten.

Späne vom Bohren und Fräsen sowie Reste von Schleifstaub sind sofort
von den bearbeiteten Teilen zu entfernen.

Der Auftragnehmer hat sich beim Befestigen von Bauteilen an
Vorsatzschalen zu vergewissern, dass durch die Befestigungsmittel
keine Beschädigungen nicht sichtbarer Leitungen und Rohre entstehen.

Gefahrbereiche bei Montagearbeiten sind abzusperren und zu
kennzeichnen. Entstehen dadurch Behinderungen für andere Unternehmer
oder Dritte, sind der Zeitraum der Absperrung sowie alternative
Maßnahmen mit der Bauleitung abzustimmen.

Vor Beginn der Arbeiten sind die tatsächlichen Einbauhöhen bezogen
auf das gesamte Ausbausystem mit der Bauleitung abzustimmen, falls
unzulässige Toleranzen oder Änderungen des geplanten Fußbodenaufbaus
festgestellt oder vermutet werden.

Befestigungselemente, die im Ausnahmefall Flächendichtungen
durchdringen, sind mit auf das Dichtungsmaterial abgestimmten
Abdichtungsstoffen (i.d.R. ohne Lösungsmittel) abzudichten. Im
Zweifel ist Rücksprache mit der Bauleitung erforderlich.

Bevor der Auftragnehmer Stemm-, Fräs- und Bohrarbeiten mit dem
Auftraggeber bzw. der Bauleitung abstimmt, muss er die geplanten
Schlitze oder Durchbrüche an den betreffenden Stellen anzeichnen.

Zur Abwicklung des Bauvorhabens ist die Zusammenarbeit mit anderen
Gewerken erforderlich. Dies gilt auch für die gemeinsame Nutzung von
Aussparungen, Schlitzen und Kanälen.

Es sind nur die vorgesehenen Schlitze, Aussparungen, Durchbrüche zu
belegen. Im Zweifel ist die Bauleitung zu konsultieren.

Befestigungen von schweren Bauteilen auf Wärmedämm-Verbundsystemen
dürfen nur mit wärmedämmenden und druckfesten Stützkörpern, Konsolen
oder sonstigen für den Zweck geeigneten Bauteilen ausgeführt werden.
Die Befestigungselemente müssen im Zuge der Dämmstoffverlegung des
Wärmedämm-Verbundsystems in Abstimmung mit dem Ausführenden des
Wärmedämm-Verbundsystems eingebaut werden.

Anbindeleitungen sind im Bereich von Estrichfugen in Rohrhülsen zu
führen.

Die Schwingungsdämpfung von Aggregaten ist Bestandteil der Leistung
des Auftragnehmers. Die zum Schwingungsschutz erforderlichen
baulichen Fundamente werden nach seinen Angaben hergestellt.

Die Anzahl der Rohrbögen ist wegen der Druckverluste auf das
technisch erforderliche Maß zu beschränken. Im Zweifel ist über die
Leitungsführung und bauseitigen Leistungen eine Abstimmung
erforderlich.

Rohrleitungen

Bei Montageunterbrechungen sind Rohrenden mit Schutzkappen zu
versehen.

Gewindeverbindungen mit Hanf sind anschließend zu säubern.
Rohrtrennungen sind zu entgraten. Armaturen und Rohrleitungen sind so
zu montieren, dass eine ausreichende Isolierung möglich ist.

Erforderliche Rohrdehnungen sind nach Wahl des Auftragnehmers als
Bögen, Schleifen oder mit Kompensatoren auszuführen.

Bei im Fußbodenaufbau verlegten Rohrleitungen sind die Forderungen
des Estrichlegers bezüglich der Lage und Dämmung der Rohre zu
berücksichtigen. So sind Rohre grundsätzlich geradlinig,
rechtwinkelig und parallel zur Wand unter Berücksichtigung kürzester
Verbindungswege zu verlegen.

Stoß- und Schnittstellen von Leitungsdämmungen sind zu verkleben.

Dies darf jedoch erst nach der Druckprobe erfolgen.

Alle körperschallführenden Leitungen müssen körperschallgedämmt und
schallentkoppelt durch das Bauwerk geführt bzw. an ihm mittels
körperschalldämmender Halter, Einlagen und Umwicklungen aus
geeigneten Materialien befestigt werden.

Angaben zur Abrechnung

Wenn keine Abrechnung nach Zeichnung möglich ist, ist ein
baubegleitendes und prüfbares Aufmaß zu erstellen, das unaufgefordert
und rechtzeitig vor Verdeckung der Leistungen durch nachfolgende
Leistungen der Bauleitung zur Prüfung vorzulegen.

Ein prüfbares Aufmaß erfordert die eindeutige Zuordnung der Maße zu
den Positionen des Leistungsverzeichnisses, gegliedert nach Räumen,
Anlagenteilen, Leitungssträngen und dergleichen, in Verbindung mit
vorzulegenden Aufmaßzeichnungen, so dass alle Maße problemlos
nachvollziehbar sind.

Das Liefern von Konstruktions- und Ausführungsplänen, die nur für das
vom Bieter angebotene Produkt gelten bzw. erforderlich sind, zählt
nicht zu den Besonderen Leistungen, sondern ist eine Nebenleistung.

## Zusätzlicher Text
3 BESONDERER TEIL  -  Wartungsarbeiten

Vorbemerkung Wartungsarbeiten von technischen Anlagen

Als Wartungsarbeiten werden Inspektionen und damit verbundene kleine
Instandsetzungsarbeiten
von technischen Anlagen und Einrichtungen bezeichnet.

Die Ausführung der Wartungsarbeiten darf nur durch für die jeweiligen
Geräte speziell geschulte
Fachleute erfolgen.

Die Wartungstermine sind sowohl mit dem Anlagenbetreiber verbindlich
zu vereinbaren,
als auch für die verschiedenen Anlagenteile untereinander
eigenverantwortlich zu koordinieren.

Gegenstand der nachfolgend aufgeführten Wartung, -nachstehend als
Wartung bezeichnet-,
sind Inspektionen, sowie kleine Instandhaltungsarbeiten an den im
Angebot enthaltenen technischen
Anlagen und Einrichtungen innerhalb der Gewährleistungsfrist.

## Sanitärtechnik-1
Datum: 11.02.26

### Bereich 01 Sanitärobjekte

**Ausführungsbeschreibung 1 -**
*Kalkulationsgrundlage für die Gesamtleistung*
Bei allen im gesamten Leistungsverzeichnis
beschriebenen Positionen sind Lieferung und Montage
bzw. Verarbeitung sowie anschliessen und in Betrieb
nehmen grundsätzlich in die Einheitspreise
einzurechnen, auch wenn dieses in den einzelnen
Positionen nicht explizit genannt ist!

Stemm- und Abbruchmaterial, welches im Zuge der
Durchführung der Arbeiten anfällt ist aufzunehmen,
abzufahren und zu entsorgen. Die Kosten sind in die
entsprechenden Positionen einzurechnen.

Einbringung der zu verarbeitenden Materialien ist in
die jeweilige Position einzurechnen.

Beschreibung der Baumassnahme:

Generalsanierung der Albert-Schweitzer-Schule
in Parkstraße 9, 69168 Wiesloch

Montage- und Demontagehöhe bis 4,0 m, Standhöhe bis
ca. 2,5 m,

Bei den haustechnischen Anlagen und Installationen
müssen mindestens die Kennwerte der Schallschutzstufe
I nach VDI 4100 erreicht werden.

Das Gebäude erstreckt sich auf 2 Geschossen und einer
Teilunterkellerung (UG, EG und OG).
Das EG ist barrierefrei über den Haupteingang (Größe
ca. 1,6x2,2m) begehbar.
Das UG ist über EG und eine Tür (Größe ca. 0,9x2,2)
und eine Treppe (Breite ca. 1,6) erreichbar.
Das OG ist über EG und eine Treppe (Breite ca. 1,6)
zugänglich.
Das Flachdach ist über einen Dachausstieg (Größe ca.
1,4x0,9m) und eine Stahlaußentreppe erreichbar.

**01.001 Wand-WC Tiefspüler, spülrandlos**
Wand-WC Tiefspüler, spülrandlos, aus Sanitärporzellan,
wandhängend, ca. 70 mm Bodenfreiheit, für
Wandeinbauspülkasten

Breite: ca. 355 mm
Ausladung: ca. 540 mm,
Höhe: ca. 345 mm
Gewicht: ca. 15,8 kg

Keramikoberkante von ca. 410 mm bei Standardbefestigungshöhe
Abstand der WC-Sitzbefestigungslöcher ca. 155 mm
Befestigung: Gewindestangen M 12 x 150
Zulauf: von hinten
Abgang: waagerecht
Farbe weiss

Inkl. Befestigungsmaterial, Schallschutzset, WC-Sitz
mit Edelstahlscharnieren.

Liefern, zum Montageort verbringen, montieren,
anschliessen und die Anschlussfuge mit farblich
passendem, zu lieferndem Sanitärsilikon verschließen.
Menge: 18,000 St.

**01.002 Wand-WC Tiefspüler, spülrandlos, barrierefrei**
Wand-WC Tiefspüler, spülrandlos,barrierefrei, aus
Sanitärporzellan, mit 70 cm Ausladung entsprechend den
DIN 18025 Teil 1 und DIN 18024 Teil 2

Breite: ca. 360 mm
Tiefe: ca. 70 cm
Befestigung: Gewindestangen M12
Abgang: waagerecht
Montagehöhe ca. 450 mm
Sitzhöhe min. 470 mm
inkl. verlängertem Spülrohr
Farbe weiss

Inkl. Befestigungsmaterial, Schallschutzset, WC-Sitz
mit Edelstahlscharnieren.

Liefern, zum Montageort verbringen, montieren,
anschliessen und die Anschlussfuge mit farblich
passendem, zu lieferndem Sanitärsilikon verschließen.
Menge: 1,000 St

**01.003 Urinal**
Urinal, Zulauf von hinten, Abgang von hinten, mit
verdeckter Befestigung, aus Sanitärporzellan.

Breite: ca. 325 mm
Ausladung: ca. 300 mm
Höhe: ca. 580 mm
Zulauf: verdeckt
Ablauf: verdeckt
Farbe: weiss

Inkl. Befestigungsmaterial, Schallschutzset,
Absaugsifon

Liefern, zum Montageort verbringen, montieren,
anschliessen und die Anschlussfuge mit farblich
passendem, zu lieferndem Sanitärsilikon verschließen.
Menge: 10,000 St.

**01.004 Handwaschbecken**
Handwaschbecken aus Sanitärporzellan, Unterbaufähig,
mit Halbsäule kombinierbar, mit Hahnloch mittig, mit
asymmetrischem Überlauf sichtbar.

Breite: ca. 500 mm
Ausladung: ca. 3800 mm
Farbe: weiss

Inkl. Schallschutz, Befestigungsmaterial und
Röhrensifon

Liefern, zum Montageort verbringen, montieren,
anschliessen und die Anschlussfuge mit farblich
passendem, zu lieferndem Sanitärsilikon verschließen
Menge: 16,000 St.

**01.005 Waschtisch barrierefrei**
Waschtisch barrierefrei, zur Nutzung durch
Rollstuhlfahrer geeignet, Ergonomisch geformte
Vorderseite, Becken flach, aus Sanitärporzellan, mit
Hahnloch mitte offen, mit Überlauf sichtbar.

Breite: ca. 650 mm
Tiefe: ca. 550 mm
Farbe weiss

Inkl. Schallschutz, Befestigungsmaterial
Liefern, zum Montageort verbringen, montieren,
anschliessen und die Anschlussfuge mit farblich
passendem, zu lieferndem Sanitärsilikon verschließen.
Menge: 1,000 St

**01.006 Klassenzimmerbecken**
Klassenzimmerbecken aus kunstharzgebundenem
Mineralwerkstoff, mit porenfreier, glatter Oberfläche
(temperaturbeständig bis ca. 80 °C), mit nahtlos
eingeformter Mulde, ohne Überlauf, mit Armaturenbank
und Armaturenbohrung, Schwammablage links, Frontseite
leicht
gewölbt, hintere Schwallkante

Breite: ca. 600 mm
Tiefe: ca. 450 mm
Höhe: ca. 150mm
Mulde (BxH): ca. 440x280mm
Farbe Weiß

Inkl. Siebablaufgarnitur DN 32, Röhrensifon,
Schallschutz und Befestigungsmaterial.
Liefern, zum Montageort verbringen, montieren,
anschliessen und die Anschlussfuge mit farblich
passendem, zu lieferndem Sanitärsilikon verschließen.
Menge: 18,000 St

**01.007 Unterbauschrank**
Unterbauschrank, für zuvor beschriebene
Klassenzimmerbecken, aus melaminharzbeschichteten
Spanplatten, bodenstehend, 3-seitig geschlossen, mit
schwarzer Sockelleiste,
nivellierbaren Sockelfüßen, ohne Rückwand, Fronttür
mit Bügelgriff und Zylinderschloss.

Breite: ca. 570 mm
Tiefe: ca. 390 mm
Höhe: ca. 720 mm
Farbe Weiß kristall
Türanschlag links oder rechts

Inkl. Befestigungsmaterial
Liefern, zum Montageort verbringen und montieren
Menge: 18,000 St

**01.008 Stützklappgriff**
Stützklapfgriff bestehend aus zwei parallelen,
übereinander  angeordneten, durch einen
Verbindungsbogen zusammengefügten  Stangen mit
trigonometrischer Griffkontur, dient zum Festhalten
und Abstützen, belastbar bis ca. 150kg, leicht zu
reinigen, kann nach oben und gebremst nach unten
geklappt werden, aus Polyamid mit integriertem
Stahlkern.

Montage an der Wand
Ausladung ca. 850 mm
Hoch: ca. 259 mm
Breit: ca. 78 mm
Farbe: Signalweiss

Inkl. Zubehör- und Befestigungsmaterial liefern, zum
Montageort verbringen und montieren
Menge: 1,000 St

**01.009 Toilettenpapierhalter für Stützklappgriff**
Toilettenpapierhalter für zuvor beschriebenen
Stützgriff

Inkl. Zubehörmaterial liefern, zum Montageort
verbringen und montieren.
Menge: 1,000 St

**01.010 Stützklappgriff mit Spülauslösung**
Stützklapfgriff mit integrierter Spültaste, zwei
parallelen, übereinander angeordneten, durch einen
Verbindungsbogen zusammengefügten Stangen mit
trigonometrischer Griffkontur, dient zum Festhalten
und Abstützen, belastbar bis ca. 150kg, leicht zu
reinigen, kann nach oben und gebremst nach unten
geklappt werden, aus Polyamid mit integriertem
Stahlkern.

Montage an der Wand
Taste dient zum Auslösen der WC-Spülung. Spiralkabel
mit freien Leitungsende für Wandanschluss, für alle
gängigen UP-Spükästen mit elektrischer Steuerung
Steuerspannung max. 30V, Schaltstrom max. 2A

Ausladung: ca. 850 mm
Hoch: ca. 259 mm
Breit: ca. 78 mm
Farbe: Signalweiss

Inkl. Abdeckung für Unterputzdose, Zubehör- und
Befestigungsmaterial liefern, zum Montageort
verbringen, montieren und elektrisch anschliessen.
Menge: 1,000 St

**01.011 Kippspiegel**
Kippspiegel, rechteckiger Kristallspiegel mit
geschliffenen Kanten und eingearbeiteter
Splitterschutzfolie,
ergonomisch und funktional gestaltet,
Spiegel mit Kurbel und Seilzug, Neigung max. ca. 28°
zur Benutzung  im Stehen und im Sitzen, Wandmontage,
leicht zu reinigen.

ca. 600 mm breit, ca. 540 mm hoch und min. 6 mm dick
Spiegel aus Kristallglas
Halteelement und Kurbel aus hochwertigem Polyamid
mit Seilumlenkung zur Vorwandmontage geeignet.
Farbe Signalweiss

Inkl. Zubehörmaterial liefern, zum Montageort
verbringen und montieren.
Menge: 1,000 St

**01.012 Spiegel CNS**
Spiegel aus Chrom-Nickel-Stahl, hochglanzpoliert,
Materialstärke ca. 1,0 mm, umlaufende Abkantung,
diebstahlhemmendes Vorwandmontagesystem durch
untergelegte Polystyrolplatte mit verdeckter
Befestigung.

Inkl. Befestigungsmaterial liefern, zum Montageort
verbringen, montieren und die Anschlussfuge mit
farblich passendem, zu lieferndem Sanitärsilikon
verschließen.

Breite ca.: 590mm
Höhe ca.: 490mm
Tiefe ca.: 7mm
Menge: 35,000 St

**01.013 Ausgussbecken**
Ausgussbecken aus Stahl emailiert, mit Rückwand,
Ablaufventil. Größe : ca. 505 x 330 mm.

Inkl. Befestigungsmaterial, Geruchsverschluß
und Klapprost liefern, zum Montageort verbringen,
montieren, anschliessen und die Anschlussfuge mit
farblich passendem, zu lieferndem Sanitärsilikon
verschließen.
Menge: 2,000 St
Zuordnung: 412 KatKgr

**01.014 Gipsfangbecken**
Gipsfangbecken aus Sanitärkeramik, zum Spülen von
Werkzeug, Materialien mit Gips- bzw. Tonanhaftung, und
Verhinderung von Sedimentierungen in der
Abwasserleitung.

besteht aus:
- 1 Gipsfangbecken Oberteil
Größe: ca. 780x235x515mm (BxHxT)
- 1 Gipsbecken Unterteil
Größe: ca. 250x210x350mm (BxHxT)

Zubehör:
- Anschlussgarnitur mit Standrohr, Stopfen und
Ablaufventil

Inkl. Zubehör und Befestigungsmaterial liefern, zum
Montageort verbringen, montieren, anschliessen und die
Anschlussfuge mit farblich passendem, zu lieferndem
Sanitärsilikon verschließen.
Menge: 1,000 St
Zuordnung: 412 KatKgr

**01.015 Wand-Bürstengarnitur**
WC-Bürstengarnitur Bürstengriff mit auswechselbarem
Bürstenkopf aus schwarzem Polyamid, Bürstentopf mit
gewölbtem Boden und sphärenförmigem, teilweise offenem
Oberteil in ringförmigem Halter gradlinig und
funktional gestaltet. Oberteil stufenlos drehbar,
leicht zu reinigen
Behälter herausnehmbar, Montage diebstahlgeschützt
einfaches Auswechseln des Bürstenkopfs durch
Bajonettverschluss.
Diebstahlgeschützt durch verdeckte Verschraubung.
Farbe Signalweiss

Inkl. Befestigungsmaterial liefern, zum Montageort
verbringen und montieren
Menge: 19,000 St.

**01.016 Duschhandlauf**
Duschhandlauf aus Polyamid, zum Festhalten und
Abstützen im Duschbereich, mit verschiebbarer
Brausehalterstange, für Eckmontage senkrecht und
waagerecht angeordnete, im rechten Winkel verbundene
Stangen mit Befestigungsrosetten und Brausehalter mit
seitlich (zur Montage) verschiebbarer senkrechter
Brausehalterstange, geeignet für Handbrausen
verschiedener Hersteller, Brausehalter kann stufenlos
geneigt und nach Ziehen oder Drücken eines
großflächigen Hebels in der Höhe verstellt werden,
konische Aufnahme am Brausehalter,
mit durchgehendem, korrosionsgeschütztem Stahlkern,
Montage an der Wand mit wandspezifischem
Befestigungsmaterial und Rosetten, links- und
rechtsseitig montierbar.

senkrechte Länge: ca. 1100 mm
waagerechte Längen (Eckmontage): je ca. 1185 mm und
762mm
Tiefe: ca. 89 mm
lichter Abstand zur Wand: ca. 56 mm
Stangendurchmesser: ca. 33 mm
Rosettendurchmesser: ca. 70 mm
Belastbar bis max. Gewicht: ca. 200kg
Farbe Signalweiss

Inkl. Befestigungsmaterial liefern, zum Montageort
verbringen und montieren
Menge: 1,000 St.

**01.017 Duschelement**
Bodengleiches wasserundurchlässiges Duschelement,
bodengleich verfliesbar, mit dezentralen Punktablauf,
aus extrudiertem Polystyrol-Hartschaum (XPS), mit
werkseitig aufgebrachter armierter, dichter
Spezialbeschichtung und vorgegebener Gefällesituation,
für Rollstuhlbelastung geeignet, mit vormontiertem
Dichteinsatz, vollflächig mit Fliesenkleber auf dem
vorbereiteten Untergrund verkleben

Größe: ca. 1500x1500x40mm, L x B x Stärke (mm)
Bodenablauf: dezentral

inkl. Bodenablauf DN 50 waagerecht, nach DIN EN 1253,
mit Geruchverschluss herausnehmbar, aus Kunststoff,
mit Aufsatzstück und Ablaufabdeckung aus Edelstahl
quadratisch 115x115x5mm (LxBxH)

Inkl. Randdämmstreifen zur Trennung von Estrich und
Duschelement.

Inkl. Fliesenkleber liefern, zum Montageort
verbringen, anschließen und auf den Untergrund
vollflächig positionsgenau verkleben
Menge: 1,000 St.

**01.018 Duschelement Unterbau**
Unterbau für zuvor beschriebene Duschelement, aus
expandiertem Polystyrol EPS, nach bedarf zuschneidbar,
mit Ablaufaufnahme.

Größe: ca. 1500x1500x30mm, L x B x Stärke (mm)
Bodenablauf: dezentral

Inkl. Fliesenkleber liefern, zum Montageort
verbringen, zuschneiden und auf den Untergrund
vollflächig positionsgenau verkleben
Menge: 1,000 St.

**01.019 Duschsystem Abdichtung**
Abdichtsystem im Set, passend zum zuvor beschriebenem
Duschelement, inklusive Ansatzkleber zur Verklebung
der Elemente auf dem Rohfußboden bzw. mit dem
Unterbauelement, sowie Dichtschlämme, einkomponentig
zur Abdichtung im Verbund mit Fliesen.

Einsatz bei Wänden Klasse A1 und Böden Klasse A2
(hohe Feuchtigkeitsbeanspruchung)
Inklusive Dichtband ca.100 mm (ca.10 m),
Dichtband-Innenecke ca. 100 mm (ca. 3 Stück),
Dichtband- Aussenecke ca. 100 mm (ca. 2 Stück),
2-komponenten Dichtschlämme ca. 2,4kg
Pulverrkomponente und ca. 1,2kg Flüssigkomponente

Inkl. aller systemgebundenen Komponenten
liefern, zum Montageort verbringen und montieren.
Menge: 1,000 St
Zuordnung: 412 KatKgr

### Bereich 02 Sanitär Zubehör

**02.001 Doppelrollenspender**
Doppelrollenspender für Toilettenpapier mit
geschlossenem Gehäuse verschließbar mit Schlüssel, für
Wandmontage,
mit Einzeltuchentnahme bis zu vollstädigem Verbrauch
beider Rollen.

Höhe: ca. 221mm
Breite: ca. 156mm
Länge: ca. 398mm
Material: Kunststoff
Farbe: Weiß

Für Inbetriebnahme wird das Toilettenpapier von der
Schule zu verfügung gestellt.

Inkl. Befestigungsmaterial liefern, zum Montageort
verbringen montieren und vor Inbetriebnahme bestücken
und Funktion testen.
Menge: 19,000 St.

**02.002 Abfallbehälter 5l**
Abfallbehälter für Wand- oder Bodenmontage, mit leicht
schließenden Deckel.

Größe: 5 l
Höhe: ca. 338mm
Breite: ca. 160mm
Länge: ca. 190mm
Material: Kunststoff
Farbe: Weiß

Inkl. Deckel und Befestigungsmaterial liefern, zum
Montageort verbringen und montieren
Menge: 12,000 St.

**02.003 Abfallbehälter 50l**
Abfallbehälter für Wand- oder Bodenmontage, mit leicht
schließenden Deckel.

Größe: 50 l
Höhe: ca. 629mm
Breite: ca. 289mm
Länge: ca. 389mm
Material: Kunststoff
Farbe: Weiß

Inkl. Deckel und Befestigungsmaterial liefern, zum
Montageort verbringen und montieren
Menge: 35,000 St.

**02.004 Hygienebeutelspender**
Hygienebeutelspender für Wandmontage,
für Einzelblattentnahme.

Höhe: ca. 140mm
Breite: ca. 36mm
Länge: ca. 100mm
Material: Kunststoff
Farbe: Weiß

Inkl. Befestigungsmaterial liefern, zum Montageort
verbringen und montieren
Menge: 13,000 St.

### Bereich 03 Armaturen

**03.001 WT Selbstschluss-Armatur K**
Waschtischarmatur mit Kaltwasser, manuelle Auslösung
mit automatischem Schließvorgang, mit
Laufzeiteinstellung, versenkter Strahlregler
(diebstahlgeschützt), mit flexiblen Anschlussschlauch
G 3/8 IG x ca. 410 mm, mit integriertem
Rückflussverhinderer (RV, EN 1717: EB) und Vorfilter.

Technische Daten
- Laufzeit: ca. 2 - 15 s einstellbar
- Durchfluss: max. 5 l/min druckunabhängig
- Fließdruck: ca. 1,0 - 5,0 bar
- Max. Ruhedruck: 8 bar
- Max. Betriebstemperatur: 70 Grad
- Werkstoff: Gehäuse Messing konform TrinkwV
- Oberfläche: chrom
- Anschluss: G 3/8 IG
- Geräuschklasse: min. I

Inkl. Befestigungsmaterial liefern, zum Montageort
verbringen, montieren und anschließen
Menge: 34,000 St

**03.002 WT Elektronische-Armatur K**
Elektronische Waschtisch-Armatur Kaltwasser, Infrarot-
Sensor gesteuert, Netzbetrieb (Steckernetzteil),
programmierbar, mit Magnetventil 6 V mit Vorfilter,
mit Strahlregler, inkl. Steckernetzteil 9 VDC 100 -
240 VAC 50 - 60 Hz, mit flexiblen Anschlussschlauch G
3/8 IG x ca. 380 mm, mit Vorfilter.

Technische Daten
- Einstellmöglichkeiten der Sensor-Reichweite (kurz /
mittel /
 lang)
- Programmierung über Nahreflex (Aus /Ein)
- Max. Laufzeit (1 - 360 s)
- Nachlaufzeit ca. (0,6 - 60 s)
- Stagnationsspülung (Aus / 5 - 600 s, alle 1 - 240 h
nach letzter  Spülung / alle 1 - 240 h)
- Dauerfluss (Aus / 15 - 600 s)
- Energiesparmodus (Aus / 1 - 254 h nach letzter
Nutzung)
- Reinigungsstopp (Aus / 60 - 360 s)
- Durchfluss: max. 5 l/min druckunabhängig
- Fließdruck: ca. 1,0 - 5,0 bar
- Max. Ruhedruck: 8 bar
- Werkstoff: Gehäuse Messing konform TrinkwV
- Oberfläche: chrom
- Anschluss: G 3/8 IG
- Geräuschklasse: min. I

Inkl. Befestigungsmaterial liefern, zum Montageort
verbringen, montieren und anschließen.
Menge: 1,000 St

**03.003 WT Elektronische-Armatur M**
Elektronische Waschtisch-Armatur Mischwasser, Infrarot-
Sensor gesteuert, Netzbetrieb (Steckernetzteil),
programmierbar, mit Temperaturregler, mit Magnetventil
6 V mit Vorfilter, mit Strahlregler, inkl.
Steckernetzteil 9 VDC 100 - 240 VAC 50 - 60 Hz, mit 2
flexiblen Anschlussschläuche G 3/8 IG x ca. 380 mm,
mit Vorfilter.

Technische Daten
- Einstellmöglichkeiten der Sensor-Reichweite (kurz /
mittel /
 lang)
- Programmierung über Nahreflex (Aus /Ein)
- Max. Laufzeit (1 - 360 s)
- Nachlaufzeit ca. (0,6 - 60 s)
- Stagnationsspülung (Aus / 5 - 600 s, alle 1 - 240 h
nach letzter  Spülung / alle 1 - 240 h)
- Dauerfluss (Aus / 15 - 600 s)
- Energiesparmodus (Aus / 1 - 254 h nach letzter
Nutzung)
- Reinigungsstopp (Aus / 60 - 360 s)
- Durchfluss: max. 5 l/min druckunabhängig
- Fließdruck: ca. 1,0 - 5,0 bar
- Max. Ruhedruck: 8 bar
- Max. Betriebstemperatur: 70 GradC (80
GradC für thermische Desinfektion)
- Werkstoff: Gehäuse Messing konform TrinkwV
- Oberfläche: chrom
- Anschluss: G 3/8 IG
- Geräuschklasse: min. I

Inkl. Befestigungsmaterial liefern, zum Montageort
verbringen, montieren und anschließen
Menge: 1,000 St

**03.004 WT AP Elektronische-Armatur M**
Aufputz-Waschtisch-Armatur Mischwasser,
Thermostatbatterie mit Infrarot-Sensor gesteuert,
Batteriebetrieb,  integriertes Batteriefach 6 V, mit
entriegelbaren/arretierbaren Temperatursperre 38
GradC, Verbrühungsschutz bei Ausfall der
Kaltwasserversorgung, mit Magnetventil 6 V mit
Vorfilter, mit 2 Rückflussverhinderer (EN 1717:EB),
Schwenkbarer Auslauf (arretierbar), mit Strahlregler,
2 tiefeneinstellbare S-Anschlüsse und Rosetten.

Technische Daten
- Max. Laufzeit (1 - 600 s)
- Stagnationsspülung (Aus / ca. 5 - 600 s, alle 1 -
240 h nach
 letzter Spülung / alle 1 - 240 h)
- Dauerspülung für thermische Desinfektion (Aus / ca.
15 - 600 s)
- Dauerfluss (Aus / ca. 15 - 600 s)
- Energiesparmodus (Aus / ca. 1 - 254 h nach letzter
Nutzung)
- Reinigungsstopp (Aus / ca. 60 - 360 s)
- Einstellmöglichkeiten über Nahreflex
- Max. Laufzeit (4 - 240 s, 12 Programmstufen)
- Durchfluss: max. 5 l/min druckunabhängig
- Fließdruck: ca. 1,0 - 5,0 bar
- Max. Ruhedruck: 8 bar
- Max. Betriebstemperatur: 70 GradC (80
GradC für thermische Desinfektion)
- Werkstoff: Auslauf Messing konform TrinkwV, Gehäuse
Messing  konform TrinkwV
- Oberfläche: chrom
- Ausladung bis Mitte Strahlregler: ca. 270mm
- Anschluss: 2x DN 15 G 1/2 AG
- Geräuschklasse: I

Inkl. Befestigungsmaterial liefern, zum Montageort
verbringen, montieren und anschließen
Menge: 2,000 St

**03.005 WT AP Mischer-Armatur M**
Aufputz-Waschtisch-Armatur Mischwasser, mit manuelle
Einhebel-Betätigung, Betätigungshebel aus Messing,
Einhebel-Misch-Keramikkartusche mit Heißwasser- und
Durchflussbegrenzung, mit 2 Rückflussverhinderer RV
(EN 1717:EB), arretierbarer Schwenkbarer Auslauf mit
Strahlregler, mit 2 tiefeneinstellbaren S-Anschlüsse
und Rosetten.

Technische Daten
- Durchfluss: max. 5 l/min druckunabhängig
- Fließdruck: ca. 1,0 - 5,0 bar
- Max. Ruhedruck: 8 bar
- Max. Betriebstemperatur: 70 GradC (80 GradC für
thermische
 Desinfektion)
- Werkstoff: Auslauf Messing konform TrinkwV, Gehäuse
Messing  konform TrinkwV
- Oberfläche: chrom
- Ausladung bis Mitte Strahlregler: ca. 210mm
- Anschluss: 2x DN 15 G 1/2 AG
- Geräuschklasse: I

Inkl. Befestigungsmaterial liefern, zum Montageort
verbringen, montieren und anschließen
Menge: 2,000 St

**03.006 KÜ Hybrid-Armatur ND M**
Hybrid-Küchenarmatur DN 15 als Standbatterie,
Mischwasser, zum Anschluss mittels Schläuchen an
offene Untertischspeicher, mit Schwenkauslauf,
arretierbar in Mittelstellung, einstellbare
Schwenkbereiche 50°, 120° und 360°, Einhebelmischer
mit Mischkartusche mit Keramikscheibentechnik und
einstellbarem, verdrehsicheren Temperaturanschlag,
alternative Betätigung mittels Handreflexion über optoelektronischen Sensor zur zeitgesteuerten Wasserabgabe
mit voreingestellter Mischwassertemperatur, mit
Mischkartusche, Magnetventil und Sensor mit
Steuerelektronik im Ganzmetallgehäuse, inkl. Netzteil
und Verlängerungskabel, mit Strahlformer.
Technische Daten
- Edelstahl gebürstet
- Ausladung ca. 220 mm
- aktivierte Hygienespülung 24 Stunden nach letzter
Betätigung
- Sicherheitsabschaltung bei Dauerreflexion
- Spannungsversorgung über Netzteil 6,75 V / 12 V DC

Inkl. Befestigungsmaterial liefern, zum Montageort
verbringen, montieren und anschließen
Menge: 17,000 St

**03.007 DU Elektronische-Thermostatbatterie M**
Elektronik-Thermost-Einbaubatterie DN 15, als
Fertigbauset zur Wandeinbaumontage im Rohbauset, für
Duschanlagen, elektronisch gesteuert, mit Kalt- und
Warmwasseranschluss, Funktionsblock mit integrierter
Magnetventilkartusche, Thermostat und Vorrichtung für
zwei optionale Bypass- Magnetventilkartuschen zur
separaten Spülung der Kaltwasserleitung und
Durchführung einer programmgesteuerten thermischen
Desinfektion sowie zur getrennten Probenahme von Kalt-
oder Warmwasser, Thermostat mit Metallgriff mit
einstellbarem und verdrehsicherem Temperaturanschlag
und Möglichkeit zur Durchführung einer manuellen
thermischen Desinfektion, mit Halterahmen mit
Profildichtung, inkl. Tast-Sensor mit
Steuerelektronik, Start/Stopp-Funktion und
Reinigungsabschaltung, Rosette, Rückflussverhinderern
und Sieben, inkl. Netzteile und Verlängerungskabel mit
Leerrohr.

Technische Daten
- Ganzmetallausführung, sichtbare Teile poliert
verchromt
- Edelstahlabdeckplatte ca. 190 x 245 mm mit verdeckter

 Schraubbefestigung
- Tiefenverstellbarkeit ca. 25 mm
- aktivierte Hygienespülung 24 Stunden nach letzter
Betätigung
 und Speicherung von Statistikdaten
- Spannungsversorgung über Netzteil ca. 6,75 V / 12 V
DC
- Mindestfließdruck 1,0 bar
- Fließzeit ca. 30 s
- Volumenstrom ca. 13,0 l/min bei 3 bar Fließdruck
- Volumenstrom Hygienespülung ca. 13,0 l/min bei 3 bar
 Fließdruck
- Volumenstrom Kaltwasserspülung ca. 13,0 l/min bei 3
bar
 Fließdruck
- Volumenstrom thermische Desinfektion ca. 13,0 l/min
bei 3 bar
 Fließdruck
- Sicherheitsabschaltung bei Dauerreflexion

Inkl. Zubehör, Befestigungsmaterial liefern, zum
Montageort verbringen, montieren und elktrisch
anschließen
Menge: 1,000 St

**03.008 Rohbauset**
Rohbauset für die zuvor beschriebene Elektronik-
Thermost-Einbaubatterie, mit Schiebe-Klebeflansch zur
Wandeinbaumontage von Fertigbausets DN 15 mit
Mischeinrichtung für Duschanlagen, zum Anschluss an
Warm- und Kaltwasser, mit absperrbaren
Anschlussverschraubungen, Rohbauschutz, Spülstück zum
Spülen und Dichtheitsprüfung,  Stufenlos,
verstellbarer Schiebe-Klebeflansch mit formschlüssig
verbundener, flexibler, ca. 70 mm breiter
Dichtmanschette aus  wasserdichtem, dauerelastischem,
alkalibeständigem und rissüberbrückendem
thermoplastischen Elastomer mit Polypropylen-Vlies zum
Anschluss an Verbundabdichtungen im Trocken- und
Nassbau.

Technische Daten
Größe: ca. 174 x 225 x 80-105 mm (BxHxT)

Inkl. Befestigungsmaterial liefern, zum Montageort
verbringen, montieren und anschließen
Menge: 1,000 St

**03.009 Eckventil DN15**
aus Messing, verchromt DN 15, mit selbstdichtendem
Anschlussgewinde, als Absperr-, Regulier- und
Anschlußventil
Geräuschverhalten entspr. DIN 4109 Gruppe II
mit Quetschverbindung, mit Siebeinsatz
Betätigungskappe aus Messing
mit Schubrosette, feststellbar.

Inkl. aller systemgebundenen Komponenten
liefern, zum Montageort verbringen und montieren.
Menge: 102,000 St.

**03.010 Kombi-Eckventil**
Kombi-Eckventil mit Griff und Fettkammeroberteil,
mit selbstdichtendem Anschlussgewinde.

Lieferumfang:
Rückflussverhinderer (RV)
Langer Schubschaft und Schubrosette
Durchm. 54 mm
Schlauchverschraubung
Dimension: 3/8" / DN 10
Oberfläche: chrom

Inkl. aller systemgebundenen Komponenten
liefern, zum Montageort verbringen und montieren.
Menge: 4,000 St

**03.011 Auslaufventil DN 15**
Auslaufventil DN 15 mit Rückflußverhinderer und
Rohrbelüfter entspr. DVGW-Arbeitsblätter W 376 und 377
aus Messing, verchromt
Geräuschverhalten entspr. DIN 4109 Gruppe II
Oberteil für Steckschlüssel aus Messing, verchromt
Schlauchverschraubung R 1/2"

Inkl. aller systemgebundenen Komponenten,
Steckschlüssel, liefern, zum Montageort verbringen und
montieren.
Menge: 10,000 St.

**03.012 Frostsichere Außenarmatur**
Frostsichere Außenarmatur mit automatischer
Entleerfunktion, Werksseitig vormontiert, mit
Schlauchanschlussverschraubung, alle im geschlossenen
Zustand mediumberührten Metallteile aus Rotguss,
wartungsfreie Spindelabdichtung, mit abschließbaren
Bediengriff mit Schloss und zwei einheitliche
Schlüsselnummer für alle Bartschlüssel, Auslaufgehäuse
mit angegossener Rosette, mit EPDM-Sitzdichtung, mit
DIN-/DVGW- und Schallschutzzulassung.
Inkl.Rohrbelüftern und Rückflussverhinderer, als
Sicherheits-einrichtung nach DIN EN 1717 und DIN 1988
(Teil 4)
Nenndruck: PN16
Gesamt-Außendurchmesser ca. 26,4 mm
Rohranschluss DN 15

Inklusive aller systemgebundenen Komponenten
und Befestigungsmaterial liefern, zum Montageort
verbringen und montieren.
Menge: 2,000 St

### Bereich 04 Vorwandelemente

**04.001 Unterputzspülkasten als Trockenbauelement**
Unterputzspülkasten Selbsttragend, Rahmen
pulverbeschichtet,
Rahmen mit Löchern D 9 mm für Befestigung im
Metallständerbau
Keramikbefestigungen M12, Befestigungsabstand 18 oder
23 cm
Fußstützen mit cm-Raster-Markierung, rutschsicher,
höhenverstellbar,
verzinkt Fußplatte drehbar, für den Einbau in UW50 und
UW75 Profile.
Wand-WC-Bogen tiefenverstellbar, Verstellbereich ca.
45 mm. Befestigung schallgedämmt.
UP-Spülkasten  mit Betätigung von vorne.
UP-Spülkasten für werkzeuglose Montage und
Servicearbeiten,
schwitzwassergedämmt, Bauschutz für Serviceöffnung
werkzeuglos
montierbar und ablängbar, Spülmenge einstellbar und
sofortiges
Nachspülen möglich.
Wasseranschluss hinten/oben in der Mitte
Verbindungsschlauch
zum Eckventil werkzeuglos verschraubbar.
Drückerstangen schallgedämmt, werkzeuglose
Schnelleinstellung
2-Mengen-Spülung mit Betätigungsplatte, Spül-Stopp-
oder
1-Mengen-Spülung.
Universeller Wasseranschluss  R 1/2" mit integriertem E
ckventil und Handrad.
2 Gewindestangen M12 für Keramikbefestigung
PE Anschlussgarnitur, D 90 mm
PE Übergangsstück, D 90/110 mm

Inkl. aller systemgebundenen Komponenten und
Befestigungsmaterial liefern, zum Montageort
verbringen, montieren und betriebsfertig anschliessen.
Menge: 14,000 St

**04.002 Unterputzspülkasten als Trockenbauelement mit Hygienespülung**
Unterputzspülkasten Selbsttragend, Rahmen
pulverbeschichtet,
Rahmen mit Löchern D 9 mm für Befestigung im
Metallständerbau
Keramikbefestigungen M12, Befestigungsabstand 18 oder
23 cm
Fußstützen mit cm-Raster-Markierung, rutschsicher,
höhenverstellbar,
verzinkt Fußplatte drehbar, für den Einbau in UW50 und
UW75 Profile.
Wand-WC-Bogen tiefenverstellbar, Verstellbereich ca.
45 mm. Befestigung schallgedämmt.
UP-Spülkasten  mit Betätigung von vorne.
UP-Spülkasten für werkzeuglose Montage und
Servicearbeiten,
schwitzwassergedämmt, Bauschutz für Serviceöffnung
werkzeuglos
montierbar und ablängbar, Spülmenge einstellbar und
sofortiges
Nachspülen möglich.
Drückerstangen schallgedämmt, werkzeuglose
Schnelleinstellung
2-Mengen-Spülung mit Betätigungsplatte, Spül-Stopp-
oder
1-Mengen-Spülung.
2 Gewindestangen M12 für Keramikbefestigung
PE Anschlussgarnitur, D 90 mm
PE Übergangsstück, D 90/110 mm

Integrierte Hygienespülung mit 1 x Wasseranschluss,
mit Überlaufschutzsensor, Schnittstelle Digital I/O
(zentrale Spülauslösung, potentialfreie
Störungsanzeige, Ansteuerung externes Magnetventil),
Spülprogramme wählbar (Zeit oder Intervall),
Geräteeinstellungen und Bedienung mit Mobilgerät über
integrierte Bluetooth®-Schnittstelle, Stromversorgung
durch externes Netzteil oder durch Buskonverter mit
integriertem Netzteil Protokolliert über 5000
Spülvorgänge, Nutzungserkennung
Betriebsspannung ca.: 12 V DC
Fließdruck - min. bis max.: 10-1000 kPa
Leistungsaufnahme Stand-by ca.: 1 W
Schutzart: min. IP45
Spülintervall - min.: 24 h
Spülleistung pro Magnetventil ca.: 4 l/min
Leistungsaufnahme ca.: 7,2 W
Inkl. Magnetventileinheit mit Sicherungsstift und
Durchflussbegrenzer, Steuereinheit

Inkl. Rohbau- Set (Kabel/ Netz) für WC-Steuerung mit
elektronischer Spülauslösung, für Transformation der
Netzspannung auf 12 V DC
Für Nass- und Trockenbau
Lieferumfang: UP Dose für Bohrloch 76mm,
Rohreinführung, Netzteil,
Leerrohr

Inkl. aller systemgebundenen Komponenten und
Befestigungsmaterial liefern, zum Montageort
verbringen, montieren und anschließen
Menge: 4,000 St

**04.003 Betätigungsplatte für 2-Mengen-Spülung**
Betätigungsplatte für zuvor beschriebenen
Unterputzspülkasten, Betätigung von vorne.

Lieferumfang
2-Mengen Betätigungsplatte
Befestigungsrahmen
2 Drückerstangen
2 Distanzbolzen
Befestigungsmaterial
Farbe weiss

Liefern, zum Montageort verbringen und montieren.
Menge: 19,000 St

**04.004 Unterputzspülkasten als Trockenbauelement, BF**
Unterputzspülkasten barrierefreie Ausführung,
für Wand-WC mit Anschlussmaßen nach DIN EN 33:2011-11
und großen Ausladung bis 70cm, zum Befestigen von
Stutz- und Haltegriffen.
Selbsttragend, Rahmen pulverbeschichtet.
Rahmen mit Löchern D 9 mm für Befestigung im
Metallständerbau
Keramikbefestigungen M12, Befestigungsabstand ca.18
oder 23 cm
Fußstützen mit cm-Raster-Markierung, rutschsicher,
höhenverstellbar, verzinkt Fußplatte drehbar, für den
Einbau in UW50 und UW75 Profile.
Wand-WC-Bogen tiefenverstellbar, Verstellbereich ca.
45 mm. Befestigung schallgedämmt.
UP-Spülkasten  mit Betätigung von vorne.
UP-Spülkasten für werkzeuglose Montage und
Servicearbeiten,
schwitzwassergedämmt, Bauschutz für Serviceöffnung
werkzeuglos
montierbar und ablängbar, Spülmenge einstellbar und
sofortiges
Nachspülen möglich.
Wasseranschluss hinten/oben in der Mitte
Verbindungsschlauch
zum Eckventil werkzeuglos verschraubbar.
Drückerstangen schallgedämmt, werkzeuglose
Schnelleinstellung
2-Mengen-Spülung mit Betätigungsplatte, Spül-Stopp-
oder
1-Mengen-Spülung.
Universeller Wasseranschluss  R 1/2" mit integriertem E
ckventil und Handrad.
2 Gewindestangen M12 für Keramikbefestigung
UP-Dose für Bohrloch D 68mm, für Elektroanschluss
Montageplatte aus Furnierholz, wasserfest verleimt
PE Anschlussgarnitur, D 90 mm
PE Übergangsstück, D 90/110 mm

Inkl. aller systemgebundenen Komponenten,
Befestigungsmaterial liefern, zum Montageort
verbringen, montieren und betriebsfertig anschliessen.
Menge: 1,000 St

**04.005 WC-Steuerung (Kabel/ Netz) für Stützklappgriff**
für barrierefreies Bauen, zur manuellen Fernauslösung
von
UP-Spülkasten über Stützklappgriffe mit
potenzialfreiem Taster
mit Schließfunktion. Spülauslösung über
Stützklappgriff, drahtgebunden Spülauslösung auch über
Betätigungsplatte 1-Mengen-Spülung möglich,
Elektrische Hebevorrichtung selbstkalibrierend,
Intervallspülung voreingestellt.
Mehrere Taster parallel schaltbar, Steckverbindung
verwechslungssicher, Betrieb mit Kleinspannung, keine Netzspannung
im Spülkasten, Netzteil extern.

Lieferumfang
Betätigungsplatte, Edelstahl, verschraubbar
elektrische Steuerung
Lagerbock mit geräuscharmen Servomotor
und Hebevorrichtung,
Lagerplatte
2 Anschlusskabel, 1,2 m
Drückerstange
Befestigungsmaterial

Inkl. Rohbau- Set (Kabel/ Netz) für WC-Steuerung mit
elektronischer Spülauslösung vom zuvor beschriebenem
UP-Spülkasten.
Für Transformation der Netzspannung auf
Kleinstspannung 4,1 V DC.
Für Nass- und Trockenbau

Lieferumfang
UP Dose für Bohrloch 76mm
Rohreinführung
Netzteil
Leerrohr

Inkl. Rohbau- Set für Stützklappgriff zur Montagevorbereitung einer drahtgebundenen Fernauslösung
vom zuvor beschriebenem UP-Spülkasten.
Für Kabelverbindung zwischen Stützklappgriff
und WC-Steuerung im UP-Spülkasten
Für Nass- und Trockenbau

Lieferumfang
UP-Dose für Bohrdurchmesser D 68 mm
Leerrohr, ca. 80 cm

Inkl. Zubehörmaterial Abzweigdose, Klemmaterial
liefern, zum Montageort verbringen, montieren und
elektrisch anschliessen.
Menge: 1,000 St

**04.006 Montageelement, WT Einlocharmatur**
Trockenbauelement Waschtisch, ca. 112cm, für
Einlocharmatur
selbsttragend Rahmen pulverbeschichtet,
mit Löchern D 9 mm für den  Einbau in UW50 und UW75
Profile.
Waschtisch Befestigungsabstand ca. 5-38 cm.
Armaturenanschlussplatte höhen-und tiefenverstellbar
Fußstützen mit cm-Raster-Markierung, rutschsicher,
höhenverstellbar, verzinkt, Fußplatte drehbar,
Befestigung für Abgangsbogen höhenverstellbar.

Lieferumfang
2 universelle Wasseranschlüsse
R  1/2" mit Dämmunterlage
PE Abgangsbogen,  D 50 mm
Gummidichtung  D 44/32  mm
2 Gewindestangen M10 für Keramikbefestigung
Befestigungsmaterial

Inkl. aller systemgebundenen Komponenten und
Befestigungsmaterial liefern, zum Montageort
verbringen, montieren und anschliessen.
Menge: 34,000 St
Zuordnung: 419 KatKgr

**04.007 Montageelement, WT Wandarmatur**
Trockenbauelement Waschtisch, ca. 112cm, für
Wandarmatur
selbsttragend Rahmen pulverbeschichtet, mit Löchern D
9 mm für den  Einbau in UW50 und UW75 Profile,
Waschtisch Befestigungsabstand ca. 5-38 cm, Traverse
Armatur höhen- und tiefenverstellbar, Fußstützen mit
cm-Raster-Markierung,rutschsicher, höhenverstellbar,
verzinkt, Fußplatte drehbar, Befestigung für
Anschlussbogen höhenverstellbar und schallgedämmt.

Lieferumfang
2 Anschlusswinkel Rp 1/2" / R 1/2", MF-fähig
2 Schalldämmunterlagen
2 Dämmhülsen
PE Abgangsbogen,  D 50 mm
Gummidichtung  D 44/32  mm
2 Gewindestangen M10 für Keramikbefestigung
Befestigungsmaterial

Inkl. aller systemgebundenen Komponenten und
Befestigungsmaterial liefern, zum Montageort
verbringen, montieren und anschliessen.
Menge: 3,000 St
Zuordnung: 419 KatKgr

**04.008 Montageelement, WT, barrierefrei**
Trockenbauelement Waschtisch, ca. 112cm, für
Einlocharmatur mit UP-Geruchsverschluss,
selbsttragend Rahmen pulverbeschichtet,
mit Löchern D 9 mm für den  Einbau in UW50 und UW75
Profile.
Waschtisch Befestigungsabstand ca. 5-38 cm,
Armaturenanschlussplatte höhen-und tiefenverstellbar
Fußstützen mit cm-Raster-Markierung, rutschsicher,
höhenverstellbar, verzinkt, Fußplatte drehbar,
Befestigung für Abgangsbogen höhenverstellbar
UP-Geruchsverschluss mit optimaler Strömungsführung
und hoher Selbstreinigungsfähigkeit.
Wandeinbaukasten mit Anschlussstutzen aus
Polypropylen, ø 50mm inkl. Abdeckplatte weiß und
Waschtisch-Anschlussbogen ø 32mm

Lieferumfang
2 universelle Wasseranschlüsse
R  1/2" mit Dämmunterlage
2 Gewindestangen M10 für Keramikbefestigung
Befestigungsmaterial

Inkl. aller systemgebundenen Komponenten und
Befestigungsmaterial liefern, zum Montageort
verbringen, montieren und anschliessen.
Menge: 1,000 St
Zuordnung: 419 KatKgr

**04.009 Montageelement, Ausgussbecken**
Trockenbauelement für Ausgussbecken, ca. 130cm, für
Wandarmatur AP, selbsttragend Rahmen pulverbeschichtet,

mit Löchern D 9 mm für den  Einbau in UW50 und UW75
Profile.
Armaturenanschlussplatte höhen-und tiefenverstellbar
Fußstützen mit cm-Raster-Markierung,rutschsicher,
höhenverstellbar, verzinkt, Fußplatte drehbar,
Befestigung für Abgangsbogen höhenverstellbar
Montageplatte aus Furnierholz, höhenverstellbar.

Lieferumfang
2 universelle Wasseranschlüsse
R  1/2" mit Dämmunterlage
PE Abgangsbogen,  D 50 mm
Gummidichtung  D 44/32  mm
Befestigungsmaterial

Inkl. aller systemgebundenen Komponenten und
Befestigungsmaterial liefern, zum Montageort
verbringen, montieren und anschliessen.
Menge: 2,000 St
Zuordnung: 419 KatKgr

**04.010 Montageelement, Urinal**
Trockenbauelement für Urinal, ca. 130cm, selbsttragend
Rahmen pulverbeschichtet,  mit Löchern D 9 mm für den
Einbau in UW50 und UW75 Profile.
Keramikbefestigungen M8, Abstand und Höhe einstellbar
Universal-Rohbauset mit Absperrventil für UR-
Fertigmontage-Set, höhenverstellbar.
Befestigung für Einlauf D 32 mm höhenverstellbar
Fußstützen mit cm-Raster-Markierung, rutschsicher,
höhenverstellbar, verzinkt, Fußplatte drehbar,
Befestigung für Abgangsbogen schallgedämmt
und höhenverstellbar.

Lieferumfang
Bauschutz, ablängbar
Wasseranschluss R 1/2"
Urinal-Anschlussgarnitur mit Absaugesiphon
Flexible Spülverbindung zum Einlauf
PE Abgangsbogen D 50/63 mm
Gummidichtung D 57/50 mm
2 Gewindestangen M8 für Keramikbefestigung
Befestigungsmaterial

Inkl. aller systemgebundenen Komponenten und
Befestigungsmaterial liefern, zum Montageort
verbringen, montieren und anschliessen.
Menge: 10,000 St

**04.011 UR-Elektronik (IR/Netz) berührungslos**
Zur berührungslosen Spülauslösung von Urinalen
Zum Einbau in Installationselement.
Eigenschaften
Dynamische Spülzeitanpassung, Vorspülung und
Intervallspülung
einstellbar, IR-Erfassung nach dem
Triangulationsprinzip,
Abdeckplatte aus Kunststoff, verschraubbar,
Kunststoff, weiß.

Lieferumfang
Abdeckplatte, Infrarotsteuerung
Netzteil, Magnetventil
Befestigungsrahmen, 4 Befestigungsschrauben

Inkl. Zubehörmaterial liefern, zum Montageort
verbringen, montieren und elektrisch anschliessen.
Menge: 10,000 St

**04.012 Montagetraverse, Wandarmaturen**
Traverse für AP-Wandarmaturen, Rahmen
pulverbeschichtet mit 9mm Bohrlöchern für Befestigung
in Trockenbauwänden.
Montageplatte höhen- und tiefenverstellbar.

Lieferumfang
2 Schalldämmunterlagen
2 Dämmhülsen
2 Anschlusswinkel 1/2"
Befestigungsmaterial

Inkl. aller systemgebundenen Komponenten und
Befestigungsmaterial liefern, zum Montageort
verbringen, montieren und anschliessen.
Menge: 4,000 St

**04.013 Montagetraverse, Spültisch/Waschtisch**
Traverse für Spültisch/Waschtisch, zum Einbau in
raumhohe Installationswände.

Lieferumfang
2 Abdichtscheiben
2 Schalldämmunterlagen
2 Dämmhülsen
Anschlussbogen aus PE-HD 50mm
Befestigungsmaterial

Inkl. aller systemgebundenen Komponenten und
Befestigungsmaterial liefern, zum Montageort
verbringen, montieren und anschliessen.
Menge: 17,000 St

**04.014 Montageplatte**
Montageplatte aus Furnierholz, zur Befestigung von
Wandkonsolen und Montagewinkel, für Einbau in
Trockenbauwände.

Lieferumfang
1 Furnierholzplatte ca. 35x50cm
8 Befestigungswinkel
Befestigungsamterial

Liefern, zum Montageort verbringen und montieren
Menge: 9,000 St

**04.015 Montageplatte, UP**
Montageplatte aus Furnierholz, zur Befestigung von UP-
Armaturen und Hygienespülung, für Einbau in
Trockenbauwände, Montageplatte aus Furnierholz
tiefenverstellbar.

Lieferumfang
1 Furnierholzplatte ca. 28x60cm
8 Befestigungswinkel
Befestigungsamterial

Liefern, zum Montageort verbringen und montieren
Menge: 8,000 St

### Bereich 05 Anlagen

**05.001 Rückspülfilter DN 40**
Mechanisch wirkender, manueller Rückspülfilter DN 40,
Innenteile aus Rotguss, Edelstahl und Kunststoff,
automatische differenzdruckgesteuerter Anzeige bei
Verschmutzung des Filters, lichtundurchlässige
Filtertasse zum Schutz vor Veralgung, mit
Anschlussflansch und hochwertiger Bedieneinheit aus
Rotguss für den Rückspül- und Ablassvorgang,
Außengewinde für flachdichtende Verschraubungen,
Filtereinsatz komplett austauschbar, drehbare
Ablaufvorrichtung nach DIN EN 1717, totraumfrei,
Einbaulage waagerecht und senkrecht, Ablaufventil
unten, Monatswartungsanzeige zur Einhaltung der
Rückspülintervalle, inkl. Sechskantschlüssel, inkl.
Rotguss Basis-Modul, DVGW-Zulassung, nach UBA KTW
BWGL, nach UBA-Bewertungsgrundlage, DIN EN 1213/DIN EN
13443, abweichend zur DIN EN 13443-1

Anschluss 1 3/4"
Druckstufe PN 16
max. Betriebstemperatur min. 30 °C
min. Vordruck 0,2 Mpa
untere Durchlassweite ca. 90 µm
obere Durchlassweite ca. 125 µm
Baulänge ohne Verschraubungen ca.: 130 mm
Bauhöhe ca.: 471 mm
Erforderlicher Kanalanschluss: 50 DN

Zubehör
Manometer mit waagerechtem Anschluss G 1/4"
Innengewinde-Verschraubung aus Rotguss, mit Entleerung
Anschlussverschraubung

Inkl. Zubehör liefern, zum Montageort verbringen,
montieren und anschliessen.
Menge: 1,000 St.

**05.002 Rückspülautomatik**
für zuvor beschriebenen Rückspülfilter,
elektronische, vollautomatische Rückspülung mit
motorbetriebener Absperrung, Stromversorgung über
Schukostecker, Nachlaufautomatik bei Stromausfall mit
Batterien, Einstellungen bleiben bei Stromausfall
erhalten,
Anschlusskabellänge ca. 1,5 m, Anschlussmöglichkeit
über zusätzliche Kabeldurchführung für Fernschaltung
und Fernüberwachung, Rückspülintervalle in 16 Stufen
über LED-Anzeige einstellbar zwischen vier Minuten und
drei Monaten
serienmäßig funkentstört, min. Umgebungstemperatur 0 °C

Technische Daten:

Nennspanung: 230V
Frequent: 50/60 Hz
Leistungsaufnahme: ca. 10W
Sicherung: ca. 800 mA
Rückspüldauer: bei Netzbetrieb ca. 25s
Rückspülmenge: ca. 25 l/min
Max. zulässige Wassertemperatur: 1-30°C
Schutzart: IP 55 Spritzwassergeschützt
Schutzklasse: 1 (DIN VDE 0700-T1 / EN 60335-1)

Inkl. Verschraubung und Zubehörmaterial liefern, zum
Montageort verbringen, montieren und anschliessen.
Menge: 1,000 St.

**05.003 Enthärtungsanlage**
Dreifachanlage für durchgehenden Weichwasserbetrieb
mit durchflussmengenabhängiger Steuerung und
Sparbesalzung zur Erzeugung von teilenthärtetem Wasser.

- DVGW geprüft

bestehend aus:

- EPP-Abdeckhaube mit Isolierwirkung, 3 Austauscher aus

 druckbeständigem Kunststoff mit
Ionenaustauschermaterial,
 Verteilersystem mit 3-Wege-Kugelventil.
 Alle mediumberührten Teile aus Messing oder
technischem Kunststoff
 für Hart-, Weich- und Regenerationswasser.

- Steuerung mit intuitivem Touchscreen in Farbe, IoT-
fähig,  Stetige
 Überwachung durch Webserver und Modbus TCP/RTU-
Anbindung,
 Störungserkennung mit Melde- und Störmeldekontakten

- 5 Wasserzähler zur Meldung der
Wasserdurchflussmengen an die
 Steuerung

- Elektronisch geregelte Verschneideeinrichtung

- Hygieneeinrichtung zur automatischen Desinfektion
nach dem
 Elektrolyseverfahren

- Integrierter Leckage-Guard zur Benachrichtigung bei
Wasseraustritt

- Salzbehälter mit Lichtsensor zur Salzvorratsanzeige,
Salzbehälter mit  Hubwagenaufnahme

- Spülanschlüsse zur schnellen Reinigung des
Salzbehälters

Technische Daten:
Anschluss Steuerventil: DN 32
Nenndurchfluss bei Verschneidung auf 8 °dH
und einer Rohwasserhärte von 20 °dH ca.: 11.7 m³/h
Druckverlust bei Nenndurchfluss Kv-Wert ca.: 1.0 bar
Dauerdurchfluss bei max. 20 °dH ca.: 5.0 m³/h
Gesamtkapazität ca.: 3 x 79 m³x°dH
Nenndruck (PN) ca.: 10 bar
Betriebsdruck ca.: 2 - 10 bar
Wassertemperatur max. : 30 °C
Salzverbrauch/Regeneration ca.: 2.5 kg
Salzverbrauch [mol/kg] ca.: 5.70 mol/kg
Regeneriersalzvorrat ca.: 275 kg
Salzverbrauch pro m³ und °dH ca.: 0.03 kg
Gesamtabwassermenge bei Vollregeneration ca.: 110.0 l
Netzanschluss: 230 V/50 Hz

Zubehör:
- Anschluss-Set bestehend aus 1 Anschlussblock mit 2
Absperrventile,  2 Probenahmeventillen und 2 flexiblen
Edelstahlgewebeschläuche
 Länge ca. 1,20m
- 3 Austauscherisolierung aus Neopren zur
Schwitzwasserverhinderung
- 1 Kanalansachluss DN 50 mit Siphon
- 10 Regeneriersalz 25 kg-Sack

Inkl. Zubehör liefern, zum Montageort verbringen,
montieren und anschließen
Menge: 1,000 St

**05.004 Schmutzwasserhebeanlage**
Schmutzwasserhebeanlage für aggressive Medien bis 15 %
Salzgehalt aus Enthärtungsanlagen, mit Behälter
anschlussfertig mit Leitung und Stecker mit 4
seitlichen Kombizuläufen DN 100/DN 50 davon 2 auf
niedrigem Niveau, Auftriebssicherung,
Pumpenarretierung, zwei Griffmulden zum einfachen
Transport,
Behälterdeckel mit vormontierter Dichtung und
Schnappverschluss, ohne Werkzeug demontierbar,
Abdeckung für geruchdichte Kabeldurchführung inkl.
Zugentlastung der Leitung, inkl. Lüftungsventil mit
Aktivkohlefilter, mit integrierter Alarmschaltung für
niveauabhängigen Alarm, mit eingebauter Pumpe,
steckerfertig zum Anschluss an eine Schukosteckdose,
entspricht der EN 12050.

Förderhöhe Hmax ca. 7 m
Fördermenge Qmax ca. 6 m³/h

Inkl. Verbindungsmanschetten, Abgangskrümmer,
Rückschlagklappe 1¼", Übergangsnippel, Behälterlüftung
mit Aktivkohlefilter, Schellen und Befestigungsmaterial
.

Liefern, zum Montageort verbringen, montieren und
anschliessen.
Menge: 1,000 St

**05.005 Schmutzwasserpumpe**
Schmutzwasserpumpe, mit Schaltautomatik, voll
überflutbar, längswasserdicht vergossene
Leitungseinführung, vertikal einstufig,
trockenlaufsicher, wasserseitig
drehrichtungsunabhängige Siliciumkarbid-
Gleitringdichtung sowie Ölkammer und
Radialwellendichtring zum Motorraum, eingebauter
automatisch wieder einschaltender,
temperaturabhängiger Motorschutz, Spüleinrichtung
Dauerbetrieb im aufgetauchten Zustand möglich,
Motorgehäuse und Rotorwelle (voll gekapselt) aus
Edelstahl, Pumpengehäuse und Laufrad aus Kunststoff,
Rückschlagklappe und Anschlusskrümmer 90° (2 x
Innengew. 1 1/4") im Lieferumfang, eingebaute Flachabsa
ugung, Netzleitung mit Schukostecker, VDE-geprüft LGA B
auart geprüft nach DIN EN 12050.

E 230V, 50 Hz, Schutzart IP 68
Leitungslänge min. 10 m
Leitungstyp H07RN-F3G1,0, Schukostecker

Zubehör:
- Verbindungselemente zum Einbau in Überflurschacht
- Rückschlagklappe
- Absperrschieber
- Elastische Verbindung
- Alarmgeber
- Befestigungsset

Inkl. Zubehör liefern, zum Montageort verbringen,
montieren und anschliessen
Menge: 1,000 St.

**05.006 Hygienespülungseinheit**
Hygienespülungseinheit zur Verhinderung von Stagnation
durch eine automatische Spülung mit DVGW
Konformitätsbescheinigung nach DVGW Arbeitsblatt W 540
AS-0605CQ0214, über die integrierte Steuereinheit
werden feste Spülintervalle oder feste
Spülzeitpunkte definiert, über Temperatursensor oder
Volumenstromsensor können Spülungen temperaturgeführt
ausgelöst werden, mit Wasseranschluss von oben, zur UP-
Montage, magnetventil stromlos geschlossen, mit
integriertem Geruchsverschluss Abwasseranschluss
unten, Montagetiefe verstellbar, mit
Überlaufschutzsensor, Schnittstelle Digital I/O
(zentrale Spülauslösung, potentialfreie
Störungsanzeige, Ansteuerung externes Magnetventil),
Zulassung nach (DIN) EN 1717 / (DIN) EN 13077,
Brandverhalten Klasse E nach EN 13501-1, Schallschutz
nach DIN 4109, Armaturengruppe I nach EN ISO 3822-1,
Geräteeinstellungen und Bedienung mit Mobilgerät über
integrierte Bluetooth®-Schnittstelle, Protokolliert
über 5000 Spülvorgänge, Anschluss für Sensor,
Bauschutz für Serviceöffnung,ablängbar, schützt vor
Feuchtigkeit und Schmutz.

Technische Daten:

Trinkwasseranschluss: R 1/2"
Abwasseranschluss: min. DN50
Betriebsdruck: max. 1,0 MPa (10 bar)
Betriebstemperatur: ca. 0°C - 70°C
Mindestfließdruck: 500 hPa (500 mbar)
Durchflussmenge: ca. 10 l/min; optional: 4,0 l/min

Nennspannung: 230 V
Netzfrequenz: 50 Hz
Betriebsspannung: 12 V DC

Die Parametrisierung wird mit Hilfe einer App für
Smartphone oder Tablet vorgenommen, mit der Bluetooth-
Verbindung werden die Einstellwerte und die
Führungsgrößen an die Steuereinheit der Hygienespülung
übertragen, alle  Spülvorgänge werden von der
Hygienespülung gespeichert und können über die
Bluetooth-Verbindung mit Smartphone oder Tablet
ausgelesen werden.

Inkl. AP Abdeckplatte aus Kunststoff, Farbe weiß,
Temperatur- und Volumenstromsensor mit Anschlusskabel.

Inkl. Befestigungsmaterial liefern, zum Montageort
verbringen, montieren, elektrisch anschließen und
einstellen
Menge: 4,000 St

**05.007 WT mini Durchlauferhitzer**
Durchlauferhitzer zur Einzelversorgung eines
Handwaschbeckens, geeignet für vorerwärmtes Wasser,
Betrieb mit Druckarmatur,  elektronisch geregelte mit
Regelelektronik, Auslauftemperatursensor und variabler
Begrenzung der Durchflussmenge, gradgenaue
Wunschtemperatur bis zur maximalen Leistung, interne
Temperaturbegrenzung von ca. 30 - 50 °C, inklusive
Spezial-Strahlregler für idealen Wasserstrahl und
integriertem Durchflussmengenregler zum Einsatz in
vorhandene Armatur (Gewinde M22/24), Verbrühschutz
durch automatische Leistungsanpassung, als
Untertischmontage, Rückwand zur 2-Punkt-Befestigung,
Gerätekappe und innere Baugruppe entnehmbar,
außenliegende 3/8 Metall-Wasseranschlüsse,
Netzanschlussleitung serienmäßig vorbereitet, für
Festanschluss. Fehleranalyse durch LED-Diagnoseampel,
Blankdraht-Heizsystem für kalkhaltige und kalkarme
Wässer, Sicherheitssystem mit Druckabschaltung und
elektronischer Temperaturüberwachung.

Nennspannung: 230 V
Nennleistung: ca. 4,4kW
Nennstrom: ca. 19,1 A
Absicherung: ca. 20 A
Frequenz: ca. 50/60 Hz
Phasen: 1/N/PE,
Wasseranschluss: G 3/8 A,
Max. zulässiger Druck: ca. 1 MPa,
Temperatureinstellbereich Warmwasser: ca. 30-50 GradC,
Einschaltwassermenge: ca. ab 1,8l/min
Isolierblock: Kunststoff
Kappe und Rückwand: Kunststoff
Farbe: weiß,
Schutzart (IP): IP25
Energieeffizienzklasse: A
Höhe: ca. 143mm
Breite: ca. 190 mm
Tiefe: ca. 82 mm
Gewicht: ca. 1,5 kg

Inkl. Befestigungsmaterial liefern, zum Montageort
verbringen, montieren, sanitärseitig und elektrisch
Anschließen
Menge: 1,000 St

**05.008 Durchlauferhitzer, 11/13,5kW**
Durchlauferhitzer für mehrere Entnahmestellen, für
handelsüblichen Druckarmaturen, elektronisch geregelt,
gradgenaue Wunschtemperaturen bis zur maximalen
Leistung wählbar, Temperatur stufenlos und digital
über einen Drehwähler eingestellbar und wird am LC-
Display angezeigt, universeller Wasseranschluss durch
den vergrößerten Anschlussraum mit schwenkbarem
Kaltwasser-Einlauf und Schraubanschlüssen, mit
Doppelnippel-Anschlüssen, Montage Aufputz mit 3-Wege-
Absperrung,  Netzanschluss oben und unten, mit einer
Einführhilfe für Elektrokabel, Fehleranalyse durch LED-
Diagnoseampel, Blankdraht-Heizsystem für kalkhaltiges
und kalkarmes Wasser geeignet, elektronische
Sicherheitskonzept mit Lufterkennung, Verbrühschutz
durch dauerhafte Begrenzung der Austrittstemperatur.

Nennspannung: 400 V
Nennleistung: ca. 11/13,5 kW
Nennstrom: ca. 17,5/19,5 A
Absicherung: min. 20 A
Frequenz: ca. 50/60 Hz

Phasen: 3/PE
Gewicht: ca. 2.8 kg
Energieeffizienzklasse: A
Schutzart (IP): IP25
Temperatureinstellung: ca. 20-60 °C
Farbe: weiß
Höhe: ca. 466 mm
Breite: ca. 225 mm
Tiefe: ca. 116 mm

Inkl. Befestigungsmaterial liefern, zum Montageort
verbringen, montieren und elektrisch Anschließen
Menge: 3,000 St

**05.009 Durchlauferhitzer, 18kW**
Durchlauferhitzer wie zuvor beschrieben, jedoch

Nennleistung: ca. 18 kW
Nennstrom: ca. 26 A
Absicherung: min. 25 A

Gewicht: ca. 2.9 kg
Menge: 1,000 St

**05.010 KÜ Kleinspeicher offen 5l**
Druckloser offener Kleinspeicher, mit 4-stufige
Temperaturbegrenzung, automatische Frostschutzstellung
bei ausgeschaltetem Gerät, das Aufheizen wird optisch
angezeigt, mit EPS-Wärmedämmung, für Wandmontage.
Wasserschraubanschlüsse aus Metall, Anschlusskabel mit
Schutzkontaktstecker, spritzwassergeschützt,
Rohrheizkörper aus Kupfer, wiedereinschaltbare
Temperaturbegrenzer, integrierte Verbrühschutz durch
mechanische Temperaturbegrenzung.

Anschlussleistung: ca. 2 kW
Phasen: 1/N/PE
Nennspannung: 230 V
Energieeffizienzklasse: A
Bereitschaftsenergieverbrauch/ 24 h bei 65 GradC: ca.
0.2 kWh
Nenninhalt: ca. 5 l
Durchflussmenge: ca. 5 l/min
Bauart: offen
Montageart: Untertisch
Höhe: ca. 423 mm
Breite: ca. 240 mm
Tiefe: ca. 212 mm
Frequenz: 50-60 Hz
Temperatureinstellbereich: ca. 35 - 85 °C
Farbe: weiß

Inkl. Befestigungsmaterial liefern, zum Montageort
verbringen, montieren und anschliessen
Menge: 17,000 St

### Bereich 06 Ventile

**Ausführungsbeschreibung 2 -**
*Freistr-Absperrventil*
Freistrom-Absperrventil aus Rotguss in den
mediumberührten Bereichen, verschleißfester Edelstahl-
Sitzring, totraumfrei, mit selbstfettender EPDM-
Lippendichtung als wartungsfreie und unter Druck
austauschbare Spindelabdichtung, EPDM-WN21-
Sitzdichtung mit drehbar gelagertem, gegen
Druckschläge gesicherten Kegel, Spindelgewinde
außerhalb des Mediums, nach DIN EN 1213, mit DVGW- und
Schallschutzzulassung, Nenndruck PN 16, mit
Entleerventil mit drehbarem Schlauchanschluss 3/4" und
Verschlusskappe, stirnseitig am Ventilgehäuse, beidseit
ig mit Innengewinde.
Inkl. Dämmschale und Zubehör liefern, zum Montageort
verbringen und montieren

**06.001 Freistr-Absperrventil DN 15**
wie zuvor beschrieben, jedoch
DN 15
Menge: 1,000 St

**06.002 Freistr-Absperrventil DN 20**
wie zuvor beschrieben, jedoch
DN 20
Menge: 1,000 St

**06.003 Freistr-Absperrventil DN 25**
wie zuvor beschrieben, jedoch
DN 25
Menge: 2,000 St

**06.004 Freistr-Absperrventil DN 32**
wie zuvor beschrieben, jedoch
DN 32
Menge: 4,000 St

**06.005 Freistr-Absperrventil DN 40**
wie zuvor beschrieben, jedoch
DN 40
Menge: 4,000 St

**Ausführungsbeschreibung 3 -**
*Freistr-Kombi-Ventil*
Freistrom-Kombi-Rückflussverhinderer, mit
Entleerstopfen, mediumberührte Metallteile aus
entzinkungsfreiem und korrosionsbeständigem Rotguss,
beständig gegen aggressives Wasser, wartungsfreie
Spindelabdichtung mit selbstfettender EPDM-
Lippendichtung, mit Entleerstopfen, mit
Prüfeinrichtung,
Rückflussverhinderer mit Edelstahl-Schließfeder, EPDM-
Sitzdichtung, verschleißfester Ventilsitz aus
Edelstahl, mit braunem Handrad, totraumfrei, für
waagerechten und senkrechten Einbau geeignet, mit
Absperrfunktion zur Wartung, nach DVGW-Bestimmungen,
Kunststoffteile mit KTW- und W 270-Zulassung, nach UBA-
Bewertungsgrundlage, bis DN 32 Schallschutzzulassung
nach DIN EN ISO 3822 Klasse 1, gem. DIN EN 13959-
Bestimmungen, Druckstufe PN 16, max.
Betriebstemperatur 100 °C, beidseitig mit Innengewinde.

Inkl. Dämmschale und Zubehör liefern, zum Montageort
verbringen und montieren

**06.006 Freistr-Kombi-Ventil DN 32**
wie zuvor beschrieben, jedoch
DN 32
Menge: 1,000 St

**06.007 Freistr-Kombi-Ventil DN 40**
wie zuvor beschrieben, jedoch
DN 40
Menge: 1,000 St

**Ausführungsbeschreibung 4 -**
*Dynamisches-Strömungsteiler-Set*
Dynamisches-Strömungsteiler-Set, zur AP-Montage, zur
Zwangsdurchströmung und Temperaturhaltung bei den
Nasszellen bei Ringleitungsinstallation für TWK-  und
TWW- Entnahmearmaturen, bestehend aus:
Dynamischem Strömungsteiler nach dem Venturi-Prinzip,
Durchgang mit Außengewinde, einschl. Kartusche für die
dynamische Venturidüse, mit Nasszellenzuleitung und
Nasszellenrückleitung, komplett aus Rotguss, beständig
gegen aggressives Wasser, mit Schallschutzzulassung,
inkl. AP-Vollstromabsperrventilen mit Außengewinde,
äußerst druckverlustarm, nach DIN EN 13828,
entsprechend den trinkwasserhygienischen Anforderungen
gem. DVGW W 570, komplett aus Rotguss, beständig gegen
aggressives Wasser, frei von Messing im
mediumberührten Bereich, mit wartungsfreier
Spindelabdichtung, nach oben herausnehmbares
Innenoberteil,  bestehend aus EPDM Dichtungskörper mit
drehbar gelagertem Rotguss-Schließkörper, totraumfrei,
mit DIN-/DVGW- und Schallschutzzulassung, Nenndruck PN
16 und
Dämmschale für Vollstromabsperrventile und
Strömungsteiler, aus geschlossenzellig geschäumtem
Polyethylen mit zusätzlicher, fester Außenhaut,
Baustoffklasse B 1 nach DIN 4102, Wärmeleitfähigkeit
nach ISO 2581 0,035 W/mK, inkl. Verschlussclipse, mit
handelsüblichem Kleber diffusionsdicht verschließen.

Inkl. Zubehör, Verschraubung und Befestigungsmaterial
liefern, zum Montageort verbringen, montieren und
betriebsfertig anschließen.

**06.008 Dynamisches-Strömungsteiler-Set DN 32**
wie zuvor beschrieben, jedoch
Druchgang  DN 32
Zuleitung  DN 20
Rückleitung  DN 20
Menge: 1,000 St

**06.009 Dynamisches-Strömungsteiler-Set DN 40**
wie zuvor beschrieben, jedoch
Druchgang  DN 40
Zuleitung  DN 25
Rückleitung  DN 25
Menge: 1,000 St

**06.010 Probenahmeventil aus Rotguss**
Probenahmeventil aus Rotguss, zur Probenahme von
Trinkwasser zur Bestimmung mikrobiologischer und
chemischer Parameter nach TrinkwVO in Kalt - und
Warmwasserinstallationssystemen, bestehend aus Rotguss
im mediumberührten Bereich, absperrbar mittels
Dreikant-Bediebschlüssel, Rotguss-Ventilkörper 360°
drehbar, mit abflammbarem und drehbarem Edelstahl-
Auslaufbogen, DN 8 (G 1/4") für Ventile und Verschraubu
ngen von DN 15 bis DN 50 (bei Flanscharmaturen von DN 1
5 bis DN 25)

Inkl. Zubehör liefern, zum Montageort verbringen und
montieren
Menge: 2,000 St

**06.011 Hahnverlängerung DN 15, Rotguß**
aus Rotguß, DN15, Länge bis 50mm

Einschl.  Zubehörmaterial in erforderlicher Passlänge
liefern, zum Montageort verbringen und installieren
Menge: 150,000 St.

### Bereich 07 Rohrleitungen und Zubehör für Trinkwasse

**Ausführungsbeschreibung 5 -**
*Rohrleitung aus Edelstahl*
Edelstahl Rohrleitungssystem in den Abmessungen d = 12
bis 54 mm
aus nichtrostendem Cr-Ni-Mo Stahl, Werkstoff Nr.:
1.4521
nach DIN EN 10088. Systemprüfzeichen vom DVGW
für Trinkwasserinstallationssysteme nach DIN 1988,
geprüft
nach DVGW Arbeitsblatt W 534 mit dem Nachweis der
Zwangsundichtigkeit in unverpresstem Zustand.

Die Rohre und Fittings und Dichtungen sind zugelassen
für die Desinfektion von Trinkwasser lt. §11Trinkwasser
-
verordnung 2001, gemäß der Liste der
Aufbereitungsstoffe
und Desinfektionsverfahren nach §11 der
Trinkwasserverordnung 2001.

Die Verarbeitung und Verlegung ist nach DIN 1988,
den herstellerspezifischen Vorschriften sowie der
Einhaltung
einschlägiger Normen durchzuführen. Die
herstellerspezifischen
Eigenschaften sind durch einen Nachweis zu bestätigen.
Dichtheitsprüfung und Spülen nach DIN 1988 oder ZVSHK-
Merkblatt.

Entsprechend der VDI-Richtlinie 6023-1 für
hygienebewusste Planung, Ausführung, Betrieb und
Instandhaltung, der DIN EN 806,
sowie der DIN 1988 Teil 2 sind Rohrleitungsteile
so zu transportieren und zu lagern, dass eine
Innenverschmutzung
durch Erde, Schlamm, Schmutzwasser  oder sonstigen
gesundheitsschädlichen Stoffen vermieden wird.
Rohre sind zur Einhaltung der Hygienevorschriften bis
zur Verarbeitung, bei Arbeitsunterbrechung, sowie zur
Lagerung mittels Verschlußstopfen gegen Verschmutzung
zu sichern.

Die Rohrbefestigungen sind körperschallgedämmt
nach Schallschutzstufe I nach VDI 4100 auszuführen.

Sämtliche Dichtungsmaterialien sowie Verbindungs- und
Befestigungselemente sind mit einzukalkulieren,
Verbinder in gesonderter Position.

In den Einheitspreis sind sämtliche Montagehilfsmittel
und Werkzeuge
(Presswerkzeuge, Rohrabschneider, Entgrater, etc.)
einzurechnen.

Inkl. Zubehör und Befestigungsmaterial liefern, zum
Montageort verbringen und montieren

**07.001 Edelstahlrohr DN 12 (15x1,0)**
wie zuvor beschrieben, jedoch
Nennweite: DN 12

inkl. Ablängen gem. Erfordernis
Menge: 139,000 m

**07.002 Edelstahlrohr DN 15 (18x1,0)**
wie zuvor beschrieben, jedoch
Nennweite: DN 15

inkl. Ablängen gem. Erfordernis
Menge: 129,000 m

**07.003 Edelstahlrohr DN 20 (22 x 1,0)**
wie zuvor beschrieben, jedoch
Nennweite: DN 20

inkl. Ablängen gem. Erfordernis
Menge: 153,000 m

**07.004 Edelstahlrohr DN 25 (28 x 1,2)**
wie zuvor beschrieben, jedoch
Nennweite: DN 25

inkl. Ablängen gem. Erfordernis
Menge: 230,000 m

**07.005 Edelstahlrohr DN 32 (35 x 1,5)**
wie zuvor beschrieben, jedoch
Nennweite: DN 32

inkl. Ablängen gem. Erfordernis
Menge: 173,000 m

**07.006 Edelstahlrohr DN 40 (42 x 1,5)**
wie zuvor beschrieben, jedoch
Nennweite: DN 40

inkl. Ablängen gem. Erfordernis
Menge: 8,000 m

**Ausführungsbeschreibung 6 -**
*Formteile aus Edelstahl*
Edelstahl Pressfittings d = 12 bis 54 mm, aus Cr-Ni-Mo-
Stahl,
Werkstoff Nr.: 1.4401 mit Pressindikator,
hygieneunterstützendem
Verschlussstopfen und Konturdichtringen aus
Butylkautschuk (CIIR),
schwarz. Hygieneanforderungen wie z. B. KTW-Empfehlung
BGA
und DVGW W 270. Die Fittings sind zur Verbesserung der
Korrosionsbeständigkeit lösungsgeglüht und
blankgeglüht.

Edelstahl Pressfittings d = 76,1 bis 108 mm aus Cr-Ni-
Mo-Stahl,
Werkstoff Nr.: 1.4401 mit Pressindikator,
hygieneunterstützendem
Verschlussstopfen und Rundschnurdichtring aus
Butylkautschuk (CIIR),
schwarz. Der Dichtring erfüllt alle
Hygieneanforderungen wie
z. B. KTW-Empfehlung BGA und DVGW W 270. Die Fittings
sind zur Verbesserung der Korrosionsbeständigkeit
lösungsgeglüht
und blankgeglüht.

Entsprechend der VDI-Richtlinie 6023-1 für
hygienebewusste Planung, Ausführung, Betrieb und
Instandhaltung, der DIN EN 806, sowie der DIN 1988
Teil 2 sind Rohrleitungsteile so zu
transportieren und zu lagern, dass eine
Innenverschmutzung durch Erde, Schlamm, Schmutzwasser
oder sonstigen gesundheitsschädlichen Stoffen
vermieden wird.
Fittings sind zur Einhaltung der Hygienevorschriften
bis
zur Verarbeitung, bei Arbeitsunterbrechung, sowie zur
Lagerung mittels Verschlußstopfen oder in
geschlossenen sauberen Boxen gegen Verschmutzung zu
sichern.

Montagehöhe bis 3,5 m

Die Rohrbefestigungen sind körperschallgedämmt
nach Schallschutzstufe I nach VDI 4100 auszuführen.

Sämtliche Dichtungsmaterialien sowie Verbindungs- und
Befestigungselemente sind mit einzukalkulieren.

In den Einheitspreis sind sämtliche Montagehilfsmittel
und Werkzeuge (Presswerkzeuge, etc.) einzurechnen.

Inkl. Zubehör und Befestigungsmaterial liefern, zum
Montageort verbringen und montieren

**07.007 Edelstahlrohr-Bogen DN 12**
wie zuvor beschrieben, jedoch
Bogen DN 12
Alle Winkelgrade, einseitig oder beidseitig mit
Pressmuffe.
Menge: 83,000 St.

**07.008 Edelstahlrohr-Bogen DN 15**
wie zuvor beschrieben, jedoch
Bogen DN 15
Alle Winkelgrade, einseitig oder beidseitig mit
Pressmuffe.
Menge: 41,000 St.

**07.009 Edelstahlrohr-Bogen DN 20**
wie zuvor beschrieben, jedoch
Bogen DN 20
Alle Winkelgrade, einseitig oder beidseitig mit
Pressmuffe.
Menge: 45,000 St.

**07.010 Edelstahlrohr-Bogen DN 25**
wie zuvor beschrieben, jedoch
Bogen DN 25
Alle Winkelgrade, einseitig oder beidseitig mit
Pressmuffe.
Menge: 48,000 St.

**07.011 Edelstahlrohr-Bogen DN 32**
wie zuvor beschrieben, jedoch
Bogen DN 32
Alle Winkelgrade, einseitig oder beidseitig mit
Pressmuffe.
Menge: 53,000 St.

**07.012 Edelstahlrohr-Bogen DN 40**
wie zuvor beschrieben, jedoch
Bogen DN 40
Alle Winkelgrade, einseitig oder beidseitig mit
Pressmuffe.
Menge: 6,000 St.

**07.013 Edelstahlrohr-T-Stück DN 12**
wie zuvor beschrieben, jedoch
T-Stück DN 12 mit Pressmuffen.
Menge: 24,000 St.

**07.014 Edelstahlrohr-T-Stück DN 15**
wie zuvor beschrieben, jedoch
T-Stück DN 15 mit Pressmuffen.
Menge: 27,000 St.

**07.015 Edelstahlrohr-T-Stück DN 20**
wie zuvor beschrieben, jedoch
T-Stück DN 20 mit Pressmuffen.
Menge: 53,000 St.

**07.016 Edelstahlrohr-T-Stück DN 25**
wie zuvor beschrieben, jedoch
T-Stück DN 25 mit Pressmuffen.
Menge: 29,000 St.

**07.017 Edelstahlrohr-T-Stück DN 32**
wie zuvor beschrieben, jedoch
T-Stück DN 32 mit Pressmuffen.
Menge: 14,000 St.

**07.018 Edelstahlrohr-T-Stück DN 40**
wie zuvor beschrieben, jedoch
T-Stück DN 40 mit Pressmuffen.
Menge: 4,000 St.

**07.019 Edelstahlrohr-T-Stück DN 12, reduziert IG**
wie zuvor beschrieben, jedoch
T-Stück DN 12 reduziert, mit Innengewinde 1/2".
Menge: 20,000 St.

**07.020 Edelstahlrohr-T-Stück DN 15, reduziert**
wie zuvor beschrieben, jedoch
T-Stück DN 15 reduziert, mit Pressmuffen.
Menge: 18,000 St.

**07.021 Edelstahlrohr-T-Stück DN 15, reduziert IG**
wie zuvor beschrieben, jedoch
T-Stück DN 15 reduziert, mit Innengewinde 1/2".
Menge: 6,000 St.

**07.022 Edelstahlrohr-T-Stück DN 20, reduziert**
wie zuvor beschrieben, jedoch
T-Stück DN 20 reduziert, mit Pressmuffen.
Menge: 35,000 St.

**07.023 Edelstahlrohr-T-Stück DN 25, reduziert**
wie zuvor beschrieben, jedoch
T-Stück DN 25 reduziert, mit Pressmuffen.
Menge: 19,000 St.

**07.024 Edelstahlrohr-T-Stück DN 32, reduziert**
wie zuvor beschrieben, jedoch
T-Stück DN 32 reduziert, mit Pressmuffen.
Menge: 8,000 St.

**07.025 Edelstahlrohr-T-Stück DN 40, reduziert**
wie zuvor beschrieben, jedoch
T-Stück DN 40 reduziert, mit Pressmuffen.
Menge: 4,000 St.

**07.026 Edelstahlrohr-Verbinder DN12**
wie zuvor beschrieben, jedoch
Verbinder (Muffe) DN12 mit Pressmuffen.

Verbinder werden nur akzeptiert bei Einzelrohrlängen
über 6m.
Menge: 30,000 St.

**07.027 Edelstahlrohr-Verbinder DN15**
wie zuvor beschrieben, jedoch
Verbinder (Muffe) DN15 mit Pressmuffen.

Verbinder werden nur akzeptiert bei Einzelrohrlängen
über 6m.
Menge: 28,000 St.

**07.028 Edelstahlrohr-Verbinder DN20**
wie zuvor beschrieben, jedoch
Verbinder (Muffe) DN20 mit Pressmuffen.

Verbinder werden nur akzeptiert bei Einzelrohrlängen
über 6m.
Menge: 38,000 St.

**07.029 Edelstahlrohr-Verbinder DN25**
wie zuvor beschrieben, jedoch
Verbinder (Muffe) DN25 mit Pressmuffen.

Verbinder werden nur akzeptiert bei Einzelrohrlängen
über 6m.
Menge: 50,000 St.

**07.030 Edelstahlrohr-Verbinder DN32**
wie zuvor beschrieben, jedoch
Verbinder (Muffe) DN32 mit Pressmuffen.

Verbinder werden nur akzeptiert bei Einzelrohrlängen
über 6m.
Menge: 43,000 St.

**07.031 Edelstahlrohr-Verbinder DN40**
wie zuvor beschrieben, jedoch
Verbinder (Muffe) DN40 mit Pressmuffen.

Verbinder werden nur akzeptiert bei Einzelrohrlängen
über 6m.
Menge: 2,000 St.

**07.032 Übergangsfitting DN 15**
wie zuvor beschrieben, jedoch
Übergangsfitting mit eingeformtem Pressverbinder.

Nennweite:  DN 15
Menge: 138,000 St.

**07.033 Übergangsfitting DN 20**
wie zuvor beschrieben, jedoch
Übergangsfitting mit eingeformtem Pressverbinder.

Nennweite:  DN 20
Menge: 81,000 St.

**07.034 Übergangsfitting DN 25**
wie zuvor beschrieben, jedoch
Übergangsfitting mit eingeformtem Pressverbinder.

Nennweite:  DN 25
Menge: 38,000 St.

**07.035 Übergangsfitting DN 32**
wie zuvor beschrieben, jedoch
Übergangsfitting mit eingeformtem Pressverbinder.

Nennweite:  DN 32
Menge: 13,000 St.

**07.036 Übergangsfitting DN 40**
wie zuvor beschrieben, jedoch
Übergangsfitting mit eingeformtem Pressverbinder.

Nennweite:  DN 40
Menge: 4,000 St.

**07.037 Übergangsfitting DN 12-1/2"**
wie zuvor beschrieben, jedoch
Übergangsfitting mit eingeformtem Pressverbinder und
Innen- oder Aussengewinde 1/2".

Nennweite:  DN 12 / 1/2"
Menge: 10,000 St

**07.038 Übergangsfitting DN 12-3/4"**
wie zuvor beschrieben, jedoch
Übergangsfitting mit eingeformtem Pressverbinder und
Innen- oder Aussengewinde 3/4".

Nennweite:  DN 12 / 3/4"
Menge: 20,000 St

**07.039 Übergangsfitting DN 15-1/2"**
wie zuvor beschrieben, jedoch
Übergangsfitting mit eingeformtem Pressverbinder und
Innen- oder Aussengewinde 1/2".

Nennweite:  DN 15 / 1/2"
Menge: 10,000 St

**07.040 Übergangsfitting DN 15-3/4"**
wie zuvor beschrieben, jedoch
Übergangsfitting mit eingeformtem Pressverbinder und
Innen- oder Aussengewinde 3/4".

Nennweite:  DN 15 / 3/4"
Menge: 11,000 St

**07.041 Übergangsfitting DN 20-1/2"**
wie zuvor beschrieben, jedoch
Übergangsfitting mit eingeformtem Pressverbinder und
Innen- oder Aussengewinde 1/2".

Nennweite:  DN 20 / 1/2"
Menge: 2,000 St.

**07.042 Übergangsfitting DN 20-3/4"**
wie zuvor beschrieben, jedoch
Übergangsfitting mit eingeformtem Pressverbinder und
Innen- oder Aussengewinde 3/4".

Nennweite:  DN 20 / 3/4"
Menge: 2,000 St.

**07.043 Übergangsfitting DN 20-1"**
wie zuvor beschrieben, jedoch
Übergangsfitting mit eingeformtem Pressverbinder und
Innen- oder Aussengewinde 1".

Nennweite:  DN 20 / 1"
Menge: 2,000 St.

**07.044 Übergangsfitting DN 25-1"**
wie zuvor beschrieben, jedoch
Übergangsfitting mit eingeformtem Pressverbinder und
Innen- oder Aussengewinde 1".

Nennweite:  DN 25 / 1"
Menge: 2,000 St.

**07.045 Übergangsfitting DN 25-1 1/4"**
wie zuvor beschrieben, jedoch
Übergangsfitting mit eingeformtem Pressverbinder und
Innen- oder Aussengewinde 1 1/4".

Nennweite:  DN 25 / 1 1/4"
Menge: 2,000 St.

**07.046 Übergangsfitting DN 32-1"**
wie zuvor beschrieben, jedoch
Übergangsfitting mit eingeformtem Pressverbinder und
Innen- oder Aussengewinde 1".

Nennweite:  DN 32 / 1"
Menge: 12,000 St.

**07.047 Übergangsfitting DN 32-1 1/4"**
wie zuvor beschrieben, jedoch
Übergangsfitting mit eingeformtem Pressverbinder und
Innen- oder Aussengewinde 1 1/4".

Nennweite:  DN 32 / 1 1/4"
Menge: 12,000 St.

**07.048 Übergangsfitting DN 40-1 1/4"**
wie zuvor beschrieben, jedoch
Übergangsfitting mit eingeformtem Pressverbinder und
Innen- oder Aussengewinde 1 1/4".

Nennweite:  DN 40 / 1 1/4"
Menge: 5,000 St.

**07.049 Übergangsfitting DN 40-1 1/2"**
wie zuvor beschrieben, jedoch
Übergangsfitting mit eingeformtem Pressverbinder und
Innen- oder Aussengewinde 1 1/2".

Nennweite:  DN 40 / 1 1/2"
Menge: 1,000 St

**07.050 Anschluss Vorwandelement**
Zum werkzeuglosen Anschließen der WC- und Waschbecken-
Vorwandelemente sowie Montageplatten und Anschlüsse
mit Außengewinde 1/2", unverpesst undicht, mit Pressmuf
fe, Werkstoff Rotguss
Gem. Erfordernis Gerade- oder als Winkelübergang mit
90°

Nennweite:  DN 12  /  1/2"

liefern, zum Montageort verbringen und montieren
Menge: 160,000 St.

**07.051 Übergangsfitting / Deckenwinkel DN 15**
Übergangsfitting als Deckenwinkel 90°,
aus nichtrostendem Stahl, mit Wandscheibe,
Werkstoff-Nr. 1.4521, mit DVGW-Prüfzeichen,
mit eingeformtem Pressverbinder und Innengewinde.

Nennweite:  DN 15  /  1/2"

Inkl. Schalldämmeinlagen liefern, zum Montageort
verbringen und montieren
Menge: 10,000 St.

**07.052 Wandscheiben Halterung**
Wandscheiben-Halterung für Mauerwerk-Installation UP-
Montage, für Einzel- und Doppellwandscheiben, in allen
Stichmaßen, Stahl verzinkt, schallentkoppelnd

Inkl. Schalldämmeinlagen liefern, zum Montageort
verbringen und montieren
Menge: 4,000 St.

**07.053 Anschluss an bauseitigen Abgang DN15 bis DN50**
Anschluss an bauseitigen Abgang oder bauseitiges
Gerät, incl. Klein- und Dichtmaterial.

Dimension DN 15 bis DN 50

Liefern, zum Montageort verbringen und montieren
Menge: 4,000 St.

**07.054 Befestigungs- und Festpunktkonstruktionen**
Befestigung- und Festpunkkonstruktion  für
Rohrleitungen
im wesentlichen bestehend aus:
- Profilschienen mit durchgängigem Montageschlitz auf
der Vorderseite der Schiene zur genauen Positionierung
der Befestigungselemente, mit systemgerechten Rund-
und Langlöchern am Schienenrücken und in
aufgabengerechter
Proportionierung des Profilquerschnittes,
- Haltewinkeln
- Verbindern
- Gewindestäben
- Schrauben, Muttern, Unterlagsscheiben, Federringen,
etc. aus Kaltgewalzter  Stahl der Güte Fe P02 G,
feuerverzinkt im Sendzimir-Verfahren
- Montagefuß zur Installation auf flächen- und leicht
geneigten Dächern, mit Antivibrationsmatte, ca.
335x335mm (LxB)

Befestigung entsprechend den statischen Erfordernissen
unter Berücksichtigung der Herstellerunterlagen,
zugeschnitten, entgratet, bearbeitet, verschraubt,

In den Einheitspreis sind sämtliche Montagehilfsmittel
einzurechnen.

Inkl. aller systemgebundenen Komponenten
und Befestigungsmaterial liefern, zum Montageort
verbringen, ablängen und montieren
Menge: 94,000 kg

### Bereich 08 Abwasserleitungen mit Zubehör

**Ausführungsbeschreibung 7 -**
*KG-Kanal-Rohr-System (PVC)*
KG-Kanal-Rohr-System (PVC)
Polyvinylchlorid hart (PVC hart), Suspensions-
Polymerisat des Polyvinylchlorids (S-PVC) ohne
Weichmacher und ohne Füllstoffe nach DIN 8061/62 mit
angeformter Steckmuffe und Kanalrohr-Dichtringen, zur
Entwässerung von Gebäuden und Grundstücken, als
Grundleitungen.

Inkl. herstellen von Passrohren.
Rohre sind nach dem Ablängen innen zu entgraten
und aussen mit einer Phase zu versehen.

Inkl. aller systemgebunden Komponenten liefern, zum
Montageort verbringen, ablängen, Sandbett für die
Verlegung im Gefälle herrichten und im Rohrgraben
montieren.

**08.001 KG-Kanal-Rohr-System (PVC) DN 100**
wie zuvor beschrieben, jedoch

KG-Rohr DN 100
Menge: 85,000 m
Zuordnung: 411 KatKgr

**08.002 KG-Kanal-Rohr-System (PVC) DN 125**
wie zuvor beschrieben, jedoch

KG-Rohr DN 125
Menge: 27,000 m
Zuordnung: 411 KatKgr

**08.003 KG-Kanal-Bogen (PVC) DN 100**
wie zuvor beschrieben, jedoch

KG-Bogen DN 100, 15-45°
Menge: 50,000 St
Zuordnung: 411 KatKgr

**08.004 KG-Kanal-Bogen (PVC) DN 125**
wie zuvor beschrieben, jedoch

KG-Bogen DN 125, 15-45°
Menge: 4,000 St
Zuordnung: 411 KatKgr

**08.005 KG-Kanal-Abzweig (PVC) DN 100/100 45°**
wie zuvor beschrieben, jedoch

KG-Abzweig DN 100/100, 45°
Menge: 16,000 St
Zuordnung: 411 KatKgr

**08.006 KG-Kanal-Abzweig (PVC) DN 125/100 45°**
wie zuvor beschrieben, jedoch

KG-Abzweig DN 125/100, 45°
Menge: 1,000 St
Zuordnung: 411 KatKgr

**08.007 KG-Kanal-Abzweig (PVC) DN 125/125 45°**
wie zuvor beschrieben, jedoch

KG-Abzweig DN 125/125, 45°
Menge: 1,000 St
Zuordnung: 411 KatKgr

**08.008 KG-Kanal-Reduktionsstück (PVC) DN 125/100**
wie zuvor beschrieben, jedoch

KG-Reduzierung DN 125/100
Menge: 2,000 St
Zuordnung: 411 KatKgr

**08.009 KG-Kanal-Muffenstopfen (PVC) DN 100**
wie zuvor beschrieben, jedoch

KG-Stopfen DN 100
Menge: 15,000 St
Zuordnung: 411 KatKgr

**08.010 KG-Kanal- Überschiebmuffe (PVC) DN 100**
wie zuvor beschrieben, jedoch

KG-Überschiebmuffe DN 100
Menge: 3,000 St
Zuordnung: 411 KatKgr

**08.011 Dichtheitsprüfung Grundleitungen**
Abwasserdichtheitsprüfung von der zuvor beschriebener
KG-Kanal-Rohr-System Grundleitung, nach DIN EN 1610,
Prüfmethode Sichtverfahren, Prüfmedium Wasser wird
bereitgestellt.
Rohrleitungen aus KG/KG2000 bis DN 150.
Prüfung erfolgt in Teilabschnitten nach
Baufortschritt, der Termin ist mit der Bauleitung
frühzeitig abzustimmen, über die anwesenden Personen
und die Dauer ist ein Protokoll anzufertigen und der
Dokumentation beizufügen.
Menge: 3,000 psch
Zuordnung: 411 KatKgr

**08.012 Zulage Verlegung von Abwasserleitungen im Erdreich**
Zulage für Verlegung der zuvor beschriebneer KG-Kanal-
Rohrleitung in bestehendem Rohrgraben, inkl.
Sandüberdeckung und Warnband.
DN 100 bis DN 125

Inkl. Sandbett für die Verlegung im Gefälle herrichten.
Menge: 122,000 m

**Ausführungsbeschreibung 8 -**
*Abwasserleitung aus Kunststoff*
Abwasserstecksystem, schalloptimiert, für
Entwässerungsanlagen von Gebäuden nach DIN EN 12056 in
Verbindung mit DIN 1986 - 100. Rohre und Formstücke
sind
innerhalb von Gebäuden und erdverlegt innerhalb der
Gebäudestruktur (Anwendungskennzeichen "BD" - Building
/ Drainage) in Anlehnung an  DIN EN 1451 - 1 geprüft
und zugelassen. (Zulassung Nr. Z-42.1-432).
Die Rohre mit angeformten Muffen und werkseitig
vormontierter Lippendichtung aus EPDM bestehen aus
einem schalloptimierten 3-Schicht-Rohr mit geringer
Längenausdehnung.
Die Formstücke mit angeformten Muffen und werkseitig
vormontierter Lippendichtung aus EPDM bestehen aus PP,
mit angeformten Rippen an der Muffe, mit visueller
Einstecktiefenkontrolle, sowie Markierung für einfache
Montageausrichtung.

Rohren und Formstücken DN 40 bis DN 200

Abmessungen der Rohre und Formteile entsprechend
DIN EN 1451-1 sowie den Angaben in der allgemeinen
bauaufsichtlichen Zulassung.
Systemkompatibilität zu HT- und KG-Rohrstecksystemen
ohne Verwendung von zusätzlichen Übergangsstücken.

Form- und Verbindungsstücke  werden gesondert vergütet.

Inkl. herstellen von Passrohren.
Rohre sind nach dem Ablängen innen zu entgraten
und aussen mit einer Phase zu versehen.

Inkl. Befestigungsmaterial liefern, ablängen, zum
Montageort verbringen und montieren

**08.013 Abwasserleitungen DN 40**
wie zuvor beschrieben, jedoch
Abflussrohr DN 40

Rohraußendurchmesser 40 mm
Mindestwandstärke 2 mm
Mindestmuffentiefe 46,3 mm
Nennweite DN 40

Inkl. herstellen von Passrohren.
Rohre sind nach dem Ablängen innen zu entgraten
und aussen mit einer Phase zu versehen.
Menge: 5,000 m

**08.014 Abwasserleitungen DN 50**
wie zuvor beschrieben, jedoch
Abflussrohr DN 50

Rohraußendurchmesser 50 mm
Mindestwandstärke 1,8 mm
Mindestmuffentiefe 46,3 mm
Nennweite DN 50

Inkl. herstellen von Passrohren.
Rohre sind nach dem Ablängen innen zu entgraten
und aussen mit einer Phase zu versehen.
Menge: 117,000 m

**08.015 Abwasserleitungen DN 70**
wie zuvor beschrieben, jedoch
Abflussrohr DN 70

Rohraußendurchmesser 75 mm
Mindestwandstärke 1,9 mm
Mindestmuffentiefe 49,3 mm
Nennweite DN 70

Inkl. herstellen von Passrohren.
Rohre sind nach dem Ablängen innen zu entgraten
und aussen mit einer Phase zu versehen.
Menge: 179,000 m

**08.016 Abwasserleitungen DN 100**
wie zuvor beschrieben, jedoch
Abflussrohr DN 100

Rohraußendurchmesser 110 mm
Mindestwandstärke 3,2 mm
Mindestmuffentiefe 55,6 mm
Nennweite DN 100

Inkl. herstellen von Passrohren.
Rohre sind nach dem Ablängen innen zu entgraten
und aussen mit einer Phase zu versehen.
Menge: 109,000 m

**08.017 Abwasserleitungen DN 125**
wie zuvor beschrieben, jedoch
Abflussrohr DN 125

Rohraußendurchmesser 125 mm
Mindestwandstärke 4,2 mm
Mindestmuffentiefe 55,6 mm
Nennweite DN 125

Inkl. herstellen von Passrohren.
Rohre sind nach dem Ablängen innen zu entgraten
und aussen mit einer Phase zu versehen.
Menge: 16,000 m

**08.018 Abwasserleitungen DN 150**
wie zuvor beschrieben, jedoch
Abflussrohr DN 150

Rohraußendurchmesser 160 mm
Mindestwandstärke 4,2 mm
Mindestmuffentiefe 55,6 mm
Nennweite DN 150

Inkl. herstellen von Passrohren.
Rohre sind nach dem Ablängen innen zu entgraten
und aussen mit einer Phase zu versehen.
Menge: 2,000 m

**Ausführungsbeschreibung 9 -**
*Bogen*
wie zuvor beschrieben, jedoch
Bogen

**08.019 Bogen DN 40**
wie zuvor beschrieben, jedoch
Bogen DN 40, alle Winkelgrade
Menge: 6,000 St.

**08.020 Bogen DN 50**
wie zuvor beschrieben, jedoch
Bogen DN 50, alle Winkelgrade
Menge: 114,000 St.

**08.021 Bogen DN 70**
wie zuvor beschrieben, jedoch
Bogen DN 70, alle Winkelgrade
Menge: 44,000 St.

**08.022 Bogen DN 100**
wie zuvor beschrieben, jedoch
Bogen DN 100, alle Winkelgrade
Menge: 30,000 St.

**08.023 Bogen DN 125**
wie zuvor beschrieben, jedoch
Bogen DN 125, alle Winkelgrade
Menge: 6,000 St.

**08.024 Bogen DN 150**
wie zuvor beschrieben, jedoch
Bogen DN 150, alle Winkelgrade
Menge: 4,000 St.

**08.025 Apparate-Anschlussbogen DN 40**
wie zuvor beschrieben, jedoch
Anschlussbogen 90 Grad, inkl. Dichtmanschette aus EPDM
Bogen DN 40
Menge: 2,000 St.

**08.026 Apparate-Anschlussbogen DN 50**
wie zuvor beschrieben, jedoch
Anschlussbogen 90 Grad, inkl. Dichtmanschette aus EPDM
Bogen DN 50
Menge: 5,000 St.

**Ausführungsbeschreibung 10 -**
*Abzweige*
wie zuvor beschrieben, jedoch
Abzweig

**08.027 Einfachabzweig DN 40/40**
wie zuvor beschrieben, jedoch
Einfachabzweig DN 40/40,
alle Winkelgrade
Menge: 1,000 St

**08.028 Einfachabzweig DN 50/40**
wie zuvor beschrieben, jedoch
Einfachabzweig DN 50/40,
alle Winkelgrade
Menge: 1,000 St

**08.029 Einfachabzweig DN 50/50**
wie zuvor beschrieben, jedoch
Einfachabzweig DN 50/50,
alle Winkelgrade
Menge: 17,000 St

**08.030 Einfachabzweig DN 70/50**
wie zuvor beschrieben, jedoch
Einfachabzweig DN 70/50,
alle Winkelgrade
Menge: 51,000 St

**08.031 Einfachabzweig DN 70/70**
wie zuvor beschrieben, jedoch
Einfachabzweig DN 70/70,
alle Winkelgrade
Menge: 7,000 St

**08.032 Einfachabzweig DN 100/50**
wie zuvor beschrieben, jedoch
Einfachabzweig DN 100/50,
alle Winkelgrade
Menge: 7,000 St

**08.033 Einfachabzweig DN 100/70**
wie zuvor beschrieben, jedoch
Einfachabzweig DN 100/70,
alle Winkelgrade
Menge: 2,000 St

**08.034 Einfachabzweig DN 100/100**
wie zuvor beschrieben, jedoch
Einfachabzweig DN 100/100,
alle Winkelgrade
Menge: 28,000 St.

**08.035 Einfachabzweig DN 125/100**
wie zuvor beschrieben, jedoch
Einfachabzweig DN 125/100,
alle Winkelgrade
Menge: 2,000 St.

**08.036 Einfachabzweig DN 150/100**
wie zuvor beschrieben, jedoch
Einfachabzweig DN 150/100,
alle Winkelgrade
Menge: 4,000 St.

**Ausführungsbeschreibung 11 -**
*Reinigungsrohr*
wie zuvor beschrieben, jedoch
Reinigungsrohr

**08.037 Reinigungsrohr DN 100**
wie zuvor beschrieben, jedoch
Reinigungsrohr DN 100
mit eingelegtem Gummidichtring
Menge: 2,000 St.

**08.038 Reinigungsrohr DN 125**
wie zuvor beschrieben, jedoch
Reinigungsrohr DN 125
mit eingelegtem Gummidichtring
Menge: 1,000 St.

**08.039 Reinigungsrohr DN 150**
wie zuvor beschrieben, jedoch
Reinigungsrohr DN 150
mit eingelegtem Gummidichtring
Menge: 1,000 St.

**Ausführungsbeschreibung 12 -**
*Doppelsteckmuffe*
wie zuvor beschrieben, jedoch
Doppelsteckmuffe

**08.040 Doppelsteckmuffe DN 100**
wie zuvor beschrieben, jedoch
Doppelsteckmuffe DN 100
mit eingelegtem Gummidichtring
Menge: 12,000 St.

**08.041 Doppelsteckmuffe DN 150**
wie zuvor beschrieben, jedoch
Doppelsteckmuffe DN 150
mit eingelegtem Gummidichtring
Menge: 1,000 St.

**Ausführungsbeschreibung 13 -**
*Übergangsrohr*
wie zuvor beschrieben, jedoch
Übergangsrohr als exzentrisches Übergangsrohr aller
Reduktionen

**08.042 Übergangsrohr DN 50**
wie zuvor beschrieben, jedoch
Übergangsrohr DN 50
Menge: 1,000 St.

**08.043 Übergangsrohr DN 70**
wie zuvor beschrieben, jedoch
Übergangsrohr DN 70
Menge: 9,000 St.

**08.044 Übergangsrohr DN 100**
wie zuvor beschrieben, jedoch
Übergangsrohr DN 100
Menge: 30,000 St.

**08.045 Übergangsrohr DN 125**
wie zuvor beschrieben, jedoch
Übergangsrohr DN 125
Menge: 2,000 St.

**08.046 Übergangsrohr DN 150**
wie zuvor beschrieben, jedoch
Übergangsrohr DN 150
Menge: 1,000 St.

**Ausführungsbeschreibung 14 -**
*Enddeckel*
wie zuvor beschrieben, jedoch
Enddeckel

**08.047 Enddeckel DN 50**
wie zuvor beschrieben, jedoch
Dimension DN 50
Menge: 10,000 St.

**08.048 Enddeckel DN 70**
wie zuvor beschrieben, jedoch
Dimension DN 70
Menge: 5,000 St.

**08.049 Enddeckel DN 100**
wie zuvor beschrieben, jedoch
Dimension DN 100
Menge: 5,000 St.

**08.050 Enddeckel DN 125**
wie zuvor beschrieben, jedoch
Dimension DN 125
Menge: 3,000 St.

**08.051 Bodenablauf DN 50 senkrecht**
Bodenablauf DN 50 aus Polypropyle bestehend aus
- Ablaufstutzen DN 50 senkrecht
- Rost und Rahmen aus Edelstahl, verschraubt ca.
 ca. 150x150mm
 Belastungsklasse min. L15 (1,5t)
- integrierte Estrichverankerung
- flexible, einklickbare Dichtmanschette zum sicheren
Anschluss an Verbundabdichtungen gemäß DIN 18534
- komplett herausnehmbarer, zweiteiliger Geruchs- und
 Reinigungsverschluss, Sperrwasserhöhe 50 mm (gemäß DIN

 EN 1253)
- Bauschutzabdeckung
- drei schallentkoppelte Montagefüße zur Fixierung und
Höheneinstellung ca. 47-250 mm
- Aufsatz mit Positionierhilfe seitenverstellbar ca.
+/- 5 mm
- Aufsatzverlängerung kürzbar für Bodenbeläge ca. 11
36 mm
 (inkl. Kleber)

Inkl. Montagehilfe und Zubehör liefern, zum Montageort
verbringen montieren und anschliessen.
Menge: 5,000 St.

**08.052 Brandschutzelement**
Brandschutzelement, für den zuvor beschriebenene
Bodeneinlauf DN 50, passen zu Ablaufgehäuse senkrecht,
zur Montage in Kenrbohrung ca. Durchmesser 120-124mm
bestehend aus
- Klemmelement
- Quelstoff-Einlage
- Rauchgasdichtung

Inkl. Montagehilfe und Zubehör liefern, zum Montageort
verbringen montieren und anschliessen.
Menge: 5,000 St

**08.053 Bodenablauf DN 50 waagerecht**
Bodenablauf DN 50 aus Polypropyle bestehend aus
- Ablaufstutzen DN 50 seitlich mit Kugelgelenk,
verstellbar von
 ca. 0-15 Grad
- Rost und Rahmen aus Edelstahl verschraubt ca.
150x150mm
 Belastungsklasse min. L15 (1,5t)
- integrierte Estrichverankerung
- flexible, einklickbare Dichtmanschette zum sicheren
Anschluss an Verbundabdichtungen gemäß DIN 18534
- komplett herausnehmbarer, zweiteiliger Geruchs- und
 Reinigungsverschluss, Sperrwasserhöhe 50 mm (gemäß DIN

 EN 1253)
- Bauschutzabdeckung
- Aufsatz mit Positionierhilfe seitenverstellbar ca.
+/- 5 mm
- Aufsatzverlängerung kürzbar für Bodenbeläge ca. 11
36 mm
 (inkl. Kleber)

Zubehör
- Aufstockelement mit einem Polymerbetonkragen mit
 eingegossener Baustahlmatte
- Rückstaudichtung
- Bauschutzdeckel
- vier schallentkoppelte Montagefüße zur Fixierung und
 Höheneinstellung 50  250 mm
- kürzbar 25  115 mm

Inkl. Montagehilfe und Zubehör liefern, zum Montageort
verbringen montieren und anschliessen.
Menge: 5,000 St.

**08.054 G1 x 50 mm, weiß für Spültische mit 1 Becken**
G1 x 50 mm, weiß für Spültische mit 1 Becken
Röhren-Geruchsverschluss, Raumsparmodell,
Anschlussbogen gesteckt.
Mit Anschluss G 1" für Wasch- oder Geschirrspülmaschine
.

Lieferumfang
Anschlussbogen mit Überwurfmutter
Blindkappe für Anschlussgewinde 1"
Winkel-Schlauchtülle D 19 mm und D 23 mm
Abgangsbogen
Farbe : weiss

Inkl. Zubehörmaterial liefern, zum Montageort
verbringen und montieren.
Menge: 20,000 St

**08.055 Leckwasser-Ablauf mit Trichter in PP, Abgang d 50 mm, weiß**
Röhren-Geruchsverschluss für den Anschluss mehrerer
Restwasseranschlüsse

Lieferumfang
Trichter, Abgangsbogen, Rosette, Dichtungen
Farbe : weiss

Inkl. Zubehörmaterial liefern, zum Montageort
verbringen und montieren.
Menge: 2,000 St

**08.056 Entlüftungshaube, DN 100**
Entlüftungshaube/Dunsthut aus PVC-U, zur Be- und
Entlüftung der Abwasserleitung, wetterbeständig, UV-
beständig, mit Laub-, Vogel- und Insektenschutz, zur
Montage auf Abwasserrohr

Nenndurchmesser : DN 100

Inkl. Zubehörmaterial liefern, zum Montageort
verbringen und montieren
Menge: 12,000 St
Zuordnung: 363 KatKgr

**08.057 Anbinden an Grundleitungsanschluß DN 100**
Anbindung an Bestand PVC Grundleitungsanschluss,
in den Einheitspreis ist sämtliches Dichtungs- und
Verbindungsmaterial mit einzukalkulieren.

DN 100
Menge: 30,000 St.

**08.058 Anbinden an Grundleitungsanschluß DN 125 - 200**
Anbindung an Bestand PVC Grundleitungsanschluss,
in den Einheitspreis ist sämtliches Dichtungs- und
Verbindungsmaterial mit einzukalkulieren.

DN 125 bis DN 200
Menge: 2,000 St.

**08.059 Anschluss an bauseitigen Abgang DN 40 bis DN 100**
Anschluss an  bauseitigen Abgang oder bauseitiges
Gerät, Bodenablauf inkl. Klein- und Dichtmaterial.

Dimension DN 40 bis DN 100
Menge: 20,000 St.

**08.060 Befestigungs- und Festpunktkonstruktionen**
Befestigung- und Festpunkkonstruktion  für
Rohrleitungen
im wesentlichen bestehend aus:
- Profilschienen mit durchgängigem Montageschlitz auf
der
 Vorderseite der Schiene zur genauen Positionierung der

 Befestigungselemente, mit systemgerechten Rund- und
 Langlöchern am Schienenrücken und in aufgabengerechter

 Proportionierung des Profilquerschnittes,
- Haltewinkeln
- Verbindern
- Gewindestäben
- Schrauben, Muttern, Unterlagsscheiben, Federringen,
etc. aus  Kaltgewalzter  Stahl der Güte Fe P02 G,
feuerverzinkt im
 Sendzimir-Verfahren
- Montagefuß zur Installation auf flächen- und leicht
geneigten
 Dächern, mit Antivibrationsmatte, ca. 335x335mm (LxB)

Befestigung entsprechend den statischen Erfordernissen
unter Berücksichtigung der Herstellerunterlagen.

In den Einheitspreis sind sämtliche Montagehilfsmittel
einzurechnen.

Inkl. aller systemgebundenen Komponenten und
Befestigungsmaterial liefern, zuschneiden, entgratet,
bearbeitet, zum Montageort verbringen und verschrauben
bzw. montieren.
Menge: 90,000 kg

### Bereich 09 Wärmedämmarbeiten Sanitärinstallationen

**Ausführungsbeschreibung 15 -**
*Wärmedämmung an Rohrleitungen inkl. Brandschutz*
Wärmedämmung von Rohrleitungen und wärmetechnischen
Anlagen (Fittings, Rohreinbauten, Armaturen, etc.)
nach DIN 4140 mit nichtbrennbaren aluminiumkaschierten
Rohrschalen. R90 für nichtbrennbare Rohre,
nicht brennbar A2, aus konzentrisch gewickelter
Steinwolle-Rohrschale mit einer gitternetzverstärkten,
reißfesten Aluminium- Sandwich-Folie mit
selbstklebender Überlappung kaschiert, einseitig
aufgeschlitzt.

Wärmedämmung gem. EnEV für Trinkwasser kalt und
Warmwasser

Inkl. Kleinmaterialien, Stoßverklebung und
Befestigungen.

Die Verarbeitungshinweise des Herstellers
sind zu beachten!

Euroklasse: A2L-s1, d0 nach EN 13501
Schmelzpunkt > 1000°C nach DIN 4102-17
Wärmeleitfähigkeit nach GEG (40°C): 0,035 W/mK
Güteüberwachung: VDI 2055, CE zertifiziert nach EN
14303
Obere Anwendungsgrenztemperatur: 620°C
AS-Qualität (Chloridgehalt < 10 ppm)

Inkl. aller systemgebundenen Komponenten liefern, zum
Montageort verbringen, zuschneiden und montieren

**09.001 Dämmung Rohrleitung DN 12 bis DN 20**
wie zuvor beschrieben, jedoch
für Rohrleitung: DN 12 bis DN 20
Rohraußendurchmesser: von 15 bis 22 mm
Dämmstoffdicke:  20 mm
Menge: 547,000 m

**09.002 Dämmung Rohrleitung DN 25 bis DN 32**
wie zuvor beschrieben, jedoch
für Rohrleitung: DN 25 bis DN 32
Rohraußendurchmesser: von 28 bis 35 mm
Dämmstoffdicke:  20 mm
Menge: 524,000 m

**09.003 Dämmung Rohrleitung DN 40**
wie zuvor beschrieben, jedoch
für Rohrleitung: DN 40
Rohraußendurchmesser: von 42 mm
Dämmstoffdicke:  20 mm
Menge: 10,000 m

**09.004 Dämmung Rohrleitung DN 50**
wie zuvor beschrieben, jedoch
für Rohrleitung: DN 50
Rohraußendurchmesser: von 54 mm
Dämmstoffdicke:  20 mm
Menge: 4,000 m

**09.005 Dämmung Formstücker DN 12 bis DN 20, 20mm**
wie zuvor beschrieben, jedoch
für Rohrbögen und T-Stück: DN 12 bis DN 20
Winkel des Bogens : 30 bis 90 Grad
Dämmstoffdicke:  20 mm
Menge: 734,000 St.

**09.006 Dämmung Formstücker DN 25 bis DN 32, 20mm**
wie zuvor beschrieben, jedoch
für Rohrbögen und T-Stück: DN 25 bis DN 32
Winkel des Bogens:  30 bis 90 Grad
Dämmstoffdicke:  20 mm
Menge: 543,000 St.

**09.007 Dämmung Formstücker DN 40, 20mm**
wie zuvor beschrieben, jedoch
für Rohrbögen und T-Stück: DN 40
Winkel des Bogens:  30 bis 90 Grad
Dämmstoffdicke:  20 mm
Menge: 26,000 St.

**09.008 Dämmung Formstücker DN 50, 20mm**
wie zuvor beschrieben, jedoch
für Rohrbögen und T-Stück: DN 50
Winkel des Bogens:  30 bis 90 Grad
Dämmstoffdicke:  20 mm
Menge: 6,000 St.

**09.009 Dämmung Armaturen DN 15 bis DN 20**
Wärmedämmung für Armaturen und sonstige Rohreinbauten
(Ventile, Kugelhähne, Schmutzfänger,
Rückschlagventile, etc.),  in Gerad- oder
Schrägsitzausführung, bestehend aus PUR-Schaumkern und
Kunststoffmantel (PS).

Kunststoffmantel, Brandschutzklasse B1

Dämmung:
Spez. Raumgewicht: ca. 55 kg/m³
Wärmeleitfähigkeit: 0,029 W/mK bei 40°C

Nennweite: DN 15 bis DN 20

Inkl. aller systemgebundenen Komponenten liefern, zum
Montageort verbringen und montieren
Menge: 2,000 St.

**09.010 Dämmung Armaturen DN 25 bis DN 32**
wie zuvor beschrieben, jedoch

Nennweite: DN 25 bis DN 32
Menge: 2,000 St.

**09.011 Dämmung Armaturen DN 40**
wie zuvor beschrieben, jedoch

Nennweite:  DN 40
Menge: 2,000 St.

**09.012 Dämmung Armaturen DN 50**
wie zuvor beschrieben, jedoch

Nennweite:  DN 50
Menge: 2,000 St.

**Ausführungsbeschreibung 16 -**
*Brandschutzmanschette AW*
Brandschutzmanschette zugelassen für brennbare Rohre,
die gerade oder über 2 x 45 Grad Bögen verlegt wurden.
PE, PVC, PP- und HT-Rohre, Mehrschichtverbundrohre
(ALU-Schicht kleiner 0,15 mm) für schallisolierte
Abwasserrohre, Montage in die Decke möglich.
Wände ab 100 mm Wandstärke
Decken ab 150 mm Wandstärke
Aus zähelastischem, intumeszierendem Material,
reagiert zuverlässig ab ca. 140 °C

Inkl. Brandschutzschild Befestigungsmaterial liefern,
zum Montageort verbringen, montieren und beschriften.

**09.013 Brandschutzmanschette 59-74 mm**
wie zuvor beschrieben, jedoch

Abmessungen: 59-74 mm
Menge: 8,000 St

**09.014 Brandschutzmanschette 75-85 mm**
wie zuvor beschrieben, jedoch

Abmessungen: 75-85 mm
Menge: 12,000 St

**09.015 Brandschutzmanschette 101-120 mm**
wie zuvor beschrieben, jedoch

Abmessungen: 101-120 mm
Menge: 4,000 St

**09.016 Brandschutzmanschette 121-139 mm**
wie zuvor beschrieben, jedoch

Abmessungen: 121-139 mm
Menge: 2,000 St

**Ausführungsbeschreibung 17 -**
*Isoliermaterial PVC*
PVC-Ummantelung für gedämmte Rohrleitungen inkl.
Einbauten (Muffen, Abzweige, Übergänge etc.) zum
Schutz vor Beschädigungen bei mechanischer
Beanspruchung.
Kompletter PVC-Isoliermantel quellverschweißt
(kaltverschweißt).

Inkl. Endmanschetten

Inklusive aller systemgebundenen Komponenten,
liefern, zum Montageort verbringen, zuschneiden und
montieren

**09.017 Isolierfolie PVC DN12-20**
wie zuvor beschrieben, jedoch für Rohr

DN 12 - 20
Menge: 20,000 m

**09.018 Isolierfolie PVC DN 25-32**
wie zuvor beschrieben, jedoch für Rohr

DN 25 - 32
Menge: 30,000 m

**09.019 Isolierfolie PVC DN 40**
wie zuvor beschrieben, jedoch für Rohr

DN 40
Menge: 20,000 m

**09.020 Isolierfolie PVC DN 50**
wie zuvor beschrieben, jedoch für Rohr

DN 50
Menge: 4,000 m

**09.021 Isolierbogen PVC DN 12-20**
wie zuvor beschrieben, jedoch für Rohrbogen

DN 12 - 20, alle Winkelgrade
Menge: 20,000 St

**09.022 Isolierbogen PVC DN 25-32**
wie zuvor beschrieben, jedoch für Rohrbogen

DN 25 - 32, alle Winkelgrade
Menge: 10,000 St

**09.023 Isolierbogen PVC DN 40**
wie zuvor beschrieben, jedoch für Rohrbogen

DN 40, alle Winkelgrade
Menge: 15,000 St

**09.024 Isolierbogen PVC DN 50**
wie zuvor beschrieben, jedoch für Rohrbogen

DN 50, alle Winkelgrade
Menge: 4,000 St

### Bereich 10 Dachentwässerung

**Ausführungsbeschreibung 18 -**
*Edelstahlrohr für Dachentwässerung*
Abwasserleitung aus Edelstahl, Werkstoffnumer 1.4301,
mit einer Steckmuffe und werkseitig in die Muffe
vormontierte EPDM-Lippendichtung, Spitze mit 20° Phase
zum vereinfachten Einstecken in die Muffe, vollständig
im Tauchbad gebeizt mit glatter, silber - matter
Oberfläche,
nach DIN EN 1124-2.
Zum Verlegen im Gebäude gem. DIN 1986.
Einschl. Rohrbefestigung, körperschallgedämmt, mit
geeigneten, bauaufsichtlich zugelassenen Metalldübeln.
Verlegung nach Verlegevorschriften unter Einhaltung
der DIN EN 12056, DIN 1986 Teil 100 / DIN EN 752, DIN
EN 1610.
Zur Absicherung von überdruckgefährdeten Leitungen
und zur Längskraftschlüssigkeit sind Sicherungsschellen
zu verwenden.
Die Sicherungsschellen werden gesondert vergütet.
Dimension DN 40 - 150

Inkl. herstellen von Passrohren.
Rohre sind nach dem Ablängen innen zu entgraten
und aussen mit einer Phase zu versehen.

Inkl. aller systemgebundenen Komponenten liefern, zum
Montageort verbringen, Rohre zuschneiden und montieren

**10.001 Edelstahlrohr DN 70 / 500**
wie zuvor beschrieben jedoch DN 70
mit einer Steckmuffe 1A, Länge ca. 500 mm,

Dimension DN 70
Menge: 8,000 St

**10.002 Edelstahl-Bogen DN 70, Winkel 87,5°**
wie zuvor beschrieben jedoch,
Bogen DN 70, Winkel 87,5°
mit einer Steckmuffe 1A

Inkl. aller systemgebundenen Komponenten liefern, zum
Montageort verbringen und montieren
Menge: 8,000 St

**10.003 Sicherungsschelle DN 70, Zulage**
Sicherungsschelle für zuvor beschriebene
Edelstahlrohrleitung DN 70, aus Edelsathl rostfrei,
Werkstoffnummer 1.4301

als Zulage
Menge: 16,000 St

**Ausführungsbeschreibung 19 -**
*Abwasserleitung aus PE*
Abwasserleitung aus PE für Entwässerungsanlagen nach
DIN EN 12056 in Verbindung mit DIN 1986-100, sowie DIN
EN 752.
Entwässerungsleitungen aus PE Rohren und Formstücken
mit glatten Enden, für Entwässerungsleitungen innerhalb
und außerhalb von Gebäuden, für die Verlegung
innerhalb von Gebäuden nach DIN 19535 und DIN EN 1519
geprüft und zugelassen.

Verbindung durch Spiegelschweißung und/oder
Elektro- Muffenschweißung.

Verarbeitung und Verlegung ist nach den
herstellerspezifischen Vorschriften, unter Einhaltung
der DIN EN 12056 und DIN 1986-100, sowie DIN EN 752
und DIN EN 1610.

Werkstoff: PE, Polyethylen, halogenfrei
Längenausdehnung: ca. 0,17 mm/m*K
Temperaturbeständigkeit: bis 80°C, kurzzeitig 100°C
Baustoffklasse: DIN 4102-B2, normal entflammbar,
nicht brennend abtropfend, Klasse E nach DIN EN 13501-
1.
UV Beständigkeit: Werkstoff weitgehend gegen Alterung
und Versprodung durch Sonnenbestrahlung geschützt.

Form- und Verbindungsstücke  werden gesondert vergütet.

Inkl. herstellen von Passrohren.
Rohre sind nach dem Ablängen innen zu entgraten
und aussen mit einer Phase zu versehen.

Inklusive aller systemgebundenen Komponenten
und Befestigungsmaterial liefern, zum Montageort
verbringen, ablängen, montieren bzw. verlegen.

**10.004 Abwasserleitung aus PE, DN 70**
wie zuvor beschrieben, jedoch
Durchmesser ca. 75 mm
Menge: 62,000 m

**10.005 Abwasserleitung aus PE, DN 100**
wie zuvor beschrieben, jedoch
Durchmesser ca. 110 mm
Menge: 10,000 m

**10.006 Bogen PE, DN 70**
für zuvor beschriebenes Abwasserrohr PE,
E-Schweißbögen PE
D-Aussen ca. 75 mm
Farbe schwarz
Winkelgrade : 45°- 90°
Menge: 40,000 St

**10.007 Bogen PE, DN 100**
für zuvor beschriebenes Abwasserrohr PE,
E-Schweißbögen PE
D-Aussen ca. 110 mm
Farbe schwarz
Winkelgrade : 15°- 90°
Menge: 16,000 St

**10.008 Übergang PE/Edelstahl, DN 70**
für zuvor beschriebenes Abwasserrohr PE,
Übergang von DN 70 Edelstahlrohr auf DN 70 PE-Rohr,
Steckmuffe mit Rundschnurring aus EPDM Durchmesser ca.
75mm.
Schweißende zur Verbindung mit Elktroschweißmuffe.
Durchmesser ca. 75mm
Farbe schwarz
Menge: 8,000 St

**10.009 Reduktion PE, DN 100**
für zuvor beschriebenes Abwasserrohr PE
Reduktion DN 100
Farbe schwarz
Menge: 8,000 St

**10.010 Reinigungsstück PE, DN 100**
für zuvor beschriebenes Abwasserrohr PE,
Reinigungsstück DN 100, mit runder Serviceöffnung.
Farbe schwarz
Menge: 8,000 St

**10.011 Fixpunkt PE, DN 70**
für zuvor beschriebenes Abwasserrohr PE,
Fixpunkt durch Elktroschweißband DN 70, für abfangen
der Fallleitung vor dem Übergang auf den
Grundleitungsanschluss.
Farbe schwarz
Menge: 16,000 St

**10.012 Fixpunkt PE, DN 100**
wie zuvor beschrieben, jedoch

DN 100
Menge: 8,000 St

**10.013 E-Schweißmuffen PE, DN 70**
für zuvor beschriebenes Abwasserrohr PE,
Elektroschweißmuffe mit wegbegrenzter Schweißanzeige.
Durchmesser ca. 75mm
Menge: 80,000 St

**10.014 E-Schweißmuffen PE, DN 100**
wie zuvor beschrieben, jedoch

Durchmesser ca. 110mm
Menge: 32,000 St

**10.015 Wärmedämmung DN 70**
Wärmedämmung der Regenwasserleitungen
und Formstücke, einschl. aller Ausschnitte,
aus synthetischem, geschlossenzeiligem
Kautschukmaterial, vollflächig diffusionsdicht
verklebt in schwerentflammbarer Ausführung.
Dämmdicke : 10 mm
DN70

Inklusive aller systemgebundenen Komponenten
und Befestigungsmaterial liefern, zum Montageort
verbringen, zuschneiden und montieren
Menge: 35,000 m2
Zuordnung: 411 KatKgr

**10.016 Wärmedämmung DN 100**
wie zuvor beschrieben, jedoch

Dämmdicke : 10 mm
DN 100
Menge: 32,000 m2
Zuordnung: 411 KatKgr

**10.017 Anbindung an bauseitigen Abgang DN 40 bis DN100**
Anbindung an  bauseitigen Abgang oder bauseitiges
Gerät, Bodenablauf, Dachablauf incl. Klein- und
Dichtmaterial liefern und Anbindung herstellen.

Dimension DN 50 bis DN 100
Menge: 8,000 St.

**10.018 Anbinden an Grundleitungsanschluß DN 100**
Anbindung an Bestand PVC Grundleitungsanschluss,
DN 100,  incl. Klein- und Dichtmaterial liefern und
Anbindung herstellen.

liefern und montieren
Menge: 8,000 St.

### Bereich 11 Bauwasser

**Ausführungsbeschreibung 20 -**
*PE-Druckrohr*
Trinkwasserdruckrohre aus PE-HD nach DIN EN 12201
gefertigt
und mit DVGW Gütezeichen. Die allgemeinen
Güteanforderungen
entsprechen der DIN 8075.
Polyethylen-Werkstoff von hoher Dichte (PE-HD) mit
hoher
Flexibilität und Beständigkeit.
Hohe chemische Beständigkeit gegenüber Laugen,
Salzlösungen
und anorganischen Säuren, physiologisch und
toxikologisch
unbedenklich, geringe Wärmeleitfähigkeit, keine
Materialversprödung
durch extrem niedrige Glastemperatur, sehr gute
Schweißbarkeit,
hohe Zeitstand-Innendruckfestigkeit, unempfindlich
gegenüber "sackenden" Böden, niedriger Reibungskoeffizi
ent und hohe Fließeigenschaften
durch glatte Oberflächen, verminderte Bildung von
Mikroorganismen durch glatte Oberfläche, hohe
Abriebfestigkeit/minimaler Verschleiß,
verminderte Inkrustationsneigung durch geringe
Wandrauheit.
Inkl. Zubehör und Befestigungsmaterial liefern, zum
Montageort verbringen und montieren

**11.001 PE-Druckrohr DN40**
wie zuvor beschrieben, jedoch
Nennweite: DN 40
Menge: 2,000 m

**11.002 Klemmfitting aus PP Winkelkupplung DN40**
Klemmfitting aus PP Winkelkupplung 90°,
für zuvor beschriebenes PE-Druckrohr.

Dimension  DN40
Menge: 2,000 St

**11.003 Klemmfitting aus Rotguss Winkelverschraubung, 40 x 1 1/4"**
Klemmfitting aus Rotguss Winkel 90° mit Innen- oder
Außengewinde
Typ 18150, für zuvor beschriebenes PE-Druckrohr.

Dimension:  40 x 1 1/4"
Menge: 2,000 St

**11.004 Klemmfitting aus Rotguss Verschraubung, 40 x 1 1/4"**
Klemmfitting aus Rotguss mit Innen- oder Außengewinde
Typ 18150, für zuvor beschriebenes PE-Druckrohr.

Dimension:  40 x 1 1/4"
Menge: 2,000 St

**11.005 Wasserverteiler DN 40**
Bauwasserverteiler DN 40 aus Rotguss,
5 Abgänge mit DN 20 Auslaufventil mit Knebel
Schlauchverschraubung, Rückflussverhinderere,
Belüfter, DVGW-geprüft
Abstand zwischen Auslaufventilen ca. 150mm

Inkl. Befestigungsmaterial liefern, zum Montageort,
montieren und betriebsfertig anschließen
Menge: 1,000 St

**11.006 Systemtrenner DN40**
Sicherungseinrichtung nach DIN 1988, Teil 4, bzw. DIN
EN 1717
zum Einbau in Wasserleitungen bei Anschluß von
besonderen Entnahmestellen und Apparaten an die
Trinkwasserversorgung.
Euro-Systemtrenner der Bauart BA verhindern das
Rückfließen,
Rückdrücken und Rücksaugen von verändertem Trinkwasser.
Zur Absicherung der Gefahrenklassen 1 bis 4 vom DVGW
zugelassen.

Ausführung:
Gehäuse und Deckel aus entzinkungsfreiem Messing, mit
Anschlußverschraubungen, Flachdichtung,
Tropfwasseranschluß.

Dimension  DN40

Zum Einbau in zuvor beschriebene
Trinkwasserinstallation vor dem Bauwasserverteiler.

Inkl. Verschraubung und Zubehörmaterial liefern, zum
Montageort verbringen, montieren und anschliessen.
Menge: 1,000 St.

**11.007 Dichtheitsprüfung Trinkwasser**
Druckprüfung der zuvor beschriebenen
Trinkwasseinstallation.
Druckprüfung ist durch Protokoll mit Angabe von Datum,
anwesende Personen, Prüfdruck und Dauer
der Belastung zu dokumentieren.
Der Termin ist der Bauleitung frühzeitig abzustimmen.
Menge: 1,000 psch

### Bereich 12 Kernbohrungen

**Ausführungsbeschreibung 21 -**
*Wanddurchbrüche*

**12.001 Kernbohrung, Stb-Wand DN 40, D bis 350 mm**
Kernbohrung mit Diamantbohrgeräten in Wänden und
Unterzügen aus Stahlbeton, incl. abfahren und
entsorgen des Bohrkerns, es ist mit normaler Bewehrung
zu rechnen.
Inkl. Auffangen und Absaugen des Bohrwassers.
Bohrlochdurchmesser: 40 mm
Wand-/Unterzugstärke: bis 35 cm
Abrechnung: _ / cm Bohrtiefe
Menge: 96,000 cm
Zuordnung: 342 KatKgr

**12.002 Kernbohrung, Stb-Wand DN 50, D bis 350 mm**
Kernbohrung mit Diamantbohrgeräten in Wänden und
Unterzügen aus Stahlbeton, incl. abfahren und
entsorgen des Bohrkerns, es ist mit normaler Bewehrung
zu rechnen.
Inkl. Auffangen und Absaugen des Bohrwassers.
Bohrlochdurchmesser: 50 mm
Wand-/Unterzugstärke: bis 35 cm
Abrechnung: _ / cm Bohrtiefe
Menge: 144,000 cm
Zuordnung: 342 KatKgr

**12.003 Kernbohrung, Stb-Wand DN 80, D bis 350 mm**
Kernbohrung mit Diamantbohrgeräten in Wänden und
Unterzügen aus Stahlbeton, incl. abfahren und
entsorgen des Bohrkerns, es ist mit normaler Bewehrung
zu rechnen.
Inkl. Auffangen und Absaugen des Bohrwassers.
Bohrlochdurchmesser: 80 mm
Wand-/Unterzugstärke: bis 35 cm
Abrechnung: _ / cm Bohrtiefe
Menge: 150,000 cm
Zuordnung: 342 KatKgr

**12.004 Kernbohrung, Stb-Wand DN 100, D bis 350 mm**
Kernbohrung mit Diamantbohrgeräten in Wänden und
Unterzügen aus Stahlbeton, incl. abfahren und
entsorgen des Bohrkerns, es ist mit normaler Bewehrung
zu rechnen.
Inkl. Auffangen und Absaugen des Bohrwassers.
Bohrlochdurchmesser: 100 mm
Wand-/Unterzugstärke: bis 35 cm
Abrechnung: _ / cm Bohrtiefe
Menge: 100,000 cm
Zuordnung: 342 KatKgr

**12.005 Kernbohrung, Stb-Wand DN 120, D bis 350 mm**
Kernbohrung mit Diamantbohrgeräten in Wänden und
Unterzügen aus Stahlbeton, incl. abfahren und
entsorgen des Bohrkerns, es ist mit normaler Bewehrung
zu rechnen.
Inkl. Auffangen und Absaugen des Bohrwassers.
Bohrlochdurchmesser: 120 mm
Wand-/Unterzugstärke: bis 35 cm
Abrechnung: _ / cm Bohrtiefe
Menge: 100,000 cm
Zuordnung: 342 KatKgr

**12.006 Kernbohrung, MW-Wand DN 40, D bis 365 mm**
Kernbohrung mit Diamantbohrgeräten in
Mauerwerkswänden, incl. abfahren und entsorgen des
Bohrkerns.
Inkl. Auffangen und Absaugen des Bohrwassers.
Bohrlochdurchmesser: 40 mm
Wandstärke: bis 36,5 cm
Abrechnung: _ / cm Bohrtiefe
Menge: 48,000 cm
Zuordnung: 342 KatKgr

**12.007 Kernbohrung, MW-Wand DN 50, D bis 365 mm**
Kernbohrung mit Diamantbohrgeräten in
Mauerwerkswänden, incl. abfahren und entsorgen des
Bohrkerns.
Inkl. Auffangen und Absaugen des Bohrwassers.
Bohrlochdurchmesser: 50 mm
Wandstärke: bis 36,5 cm
Abrechnung: _ / cm Bohrtiefe
Menge: 72,000 cm
Zuordnung: 342 KatKgr

**12.008 Kernbohrung, MW-Wand DN 80, D bis 365 mm**
Kernbohrung mit Diamantbohrgeräten in
Mauerwerkswänden, incl. abfahren und entsorgen des
Bohrkerns.
Inkl. Auffangen und Absaugen des Bohrwassers.
Bohrlochdurchmesser: 80 mm
Wandstärke: bis 36,5 cm
Abrechnung: _ / cm Bohrtiefe
Menge: 564,000 cm
Zuordnung: 342 KatKgr

**12.009 Kernbohrung, MW-Wand DN 100, D bis 365 mm**
Kernbohrung mit Diamantbohrgeräten in
Mauerwerkswänden, incl. abfahren und entsorgen des
Bohrkerns.
Inkl. Auffangen und Absaugen des Bohrwassers.
Bohrlochdurchmesser: 100 mm
Wandstärke: bis 36,5 cm
Abrechnung: _ / cm Bohrtiefe
Menge: 48,000 cm
Zuordnung: 342 KatKgr

**12.010 Kernbohrung, MW-Wand DN 120, D bis 365 mm**
Kernbohrung mit Diamantbohrgeräten in
Mauerwerkswänden, incl. abfahren und entsorgen des
Bohrkerns.
Inkl. Auffangen und Absaugen des Bohrwassers.
Bohrlochdurchmesser: 120 mm
Wandstärke: bis 36,5 cm
Abrechnung: _ / cm Bohrtiefe
Menge: 220,000 cm
Zuordnung: 342 KatKgr

**Ausführungsbeschreibung 22 -**
*Deckendurchbrüche*

**12.011 Kernbohrung, Stb.-Decke DN 80**
Kernbohrung mit Diamantbohrgeräten in
Stahlbetondecken, incl. abfahren und entsorgen des
Bohrkerns.
Stahlschnitte der Bohrungen sind enthalten, es ist mit
normaler Bewehrung zu rechnen.
Inkl. Auffangen und Absaugen des Bohrwassers.
Bohrlochdurchmesser: 80 mm
Deckenstärke: ca. 18 cm
Abrechnung: _ / cm Bohrtiefe
Menge: 120,000 cm
Zuordnung: 342 KatKgr

**12.012 Kernbohrung, Stb.-Decke DN 120**
Kernbohrung mit Diamantbohrgeräten in
Stahlbetondecken, incl. abfahren und entsorgen des
Bohrkerns.
Stahlschnitte der Bohrungen sind enthalten, es ist mit
normaler Bewehrung zu rechnen.
Inkl. Auffangen und Absaugen des Bohrwassers.
Bohrlochdurchmesser: 120 mm
Deckenstärke: ca. 18 cm
Abrechnung: _ / cm Bohrtiefe
Menge: 300,000 cm
Zuordnung: 342 KatKgr

**12.013 Kernbohrung, Stb.-Decke DN 160**
Kernbohrung mit Diamantbohrgeräten in
Stahlbetondecken, incl. abfahren und entsorgen des
Bohrkerns.
Stahlschnitte der Bohrungen sind enthalten, es ist mit
normaler Bewehrung zu rechnen.
Inkl. Auffangen und Absaugen des Bohrwassers.
Bohrlochdurchmesser: 160 mm
Deckenstärke: ca. 18 cm
Abrechnung: _ / cm Bohrtiefe
Menge: 80,000 cm
Zuordnung: 342 KatKgr

**12.014 Kernbohrung Anfahrten**
Anfahrten als Zulage
Menge: 6,000 psch
Zuordnung: 342 KatKgr

**12.015 Kernbohrungen Stahlschnitte, Zulage**
Stahlschnitte über 2 cm², als Zulage.
Menge: 220,000 cm2
Zuordnung: 342 KatKgr

### Bereich 13 Sonstiges

**13.001 Baustelleneinrichtung**
Baustelleneinrichtung, für Leistungen des AN.
Eingeschlossen sind die für die Dauer der
vertraglichen Leistungen erforderlichen Geräte,
Werkzeuge, Betriebsstoffe, Hilfsmittel, Gerüste
(Montagehöhe bis 3,5m), Hebezeug, Abschrankungen,
Schutzgeländer, Abdeckungen, Schutzmaßnahmen an vorh.
Bausubstanz,
Beschilderung, Material-Transport zur Baumaßnahme und
zum Aufstell- bzw. Montageort, Lagerung und Einrichten
der Lagerplätze, sowie Absicherung dieser.

Baustellenräumung, für Leistungen des AN.
Eingeschlossen ist die komplette Beräumung
einschließlich Abtransport
des vom AN verwendeten Materials (Restmaterial, Müll-
und Schutt des AN; Leergebinde etc.).

Das Vorhalten eines Schuttcontainers für anfallenden
Bauschutt des AN für die gesamte Ausführungszeit, oder
täglicher Abtransport des anfallenden Bauschutts.

Materiallagerplätze sind mit der Bauleitung
abzustimmen.

Inkl. Kosten für Transport und Einbringung einschl.
Kosten für alle zur Einbringung benötigten Maschinen
und Geräte.
Menge: 1,000 psch

**Ausführungsbeschreibung 23 -**
*Arbeitsgerüste*

**13.002 Arbeitsgerüst/Arbeitsbühne bis 4,5 m, fahrbar, Gebrauchsüberl.**
Arbeitsgerüst/Arbeitsbühne, fahrbar, gemäß DIN EN
1004, einschl. Zubehör, liefern, einbringen, aufbauen
und nach Bauende demontieren und abtransportieren.

In den Einheitspreis sind Änderungen im Zuge der
Arbeiten, wie z.B. Demontage und Wiedermontage der
oberen Ebene beim verschieben zwischen Unterzügen und
haustechnischen Installationen und bei
unterschiedlichen Rohdeckenhöhen, usw. einzurechnen.

Arbeitshöhe : bis ca. 4,5 m
Gebrauchsüberlassung: 4 Monate
Menge: 1,000 psch
Zuordnung: 392 KatKgr

**13.003 Verlängerung der Gebrauchsüberlassung**
Verlängerung der Gebrauchsüberlassung für das in
vorgenannter Position fahrbare Arbeitsgerüst
Menge: 1,000 StWo
Zuordnung: 392 KatKgr

**13.004 Dichtheitsprüfung Trinkwasser**
Druckprüfung, Trinkwasserleitung
Druckprüfung des gesamten Trinkwassernetzes
Rohrleitungen entsprechend der DIN 1988, Teil 2.
Trinkwasseranlagen, die nicht unmittelbar
(innerhalb von 48 Stunden) nach der Druckprüfung in
Betrieb
genommen werden können, sind unter Beachtung von
Sicherheitsanforderungen mit ölfreier Druckluft bzw.
Stickstoff zu prüfen.
Die Prüfung kann abschnittsweise in Prüfabschnitten
erfolgen.
Druckprüfungen sind durch Protokolle mit Angabe von
Datum,
anwesende Personen, wesentlichen Anlagendaten,
Prüfdruck und Dauer der Belastung zu dokumentieren.
Der Termin ist mit der Bauleitung frühzeitig
abzustimmen.
Inkl. Zubehörmaterial und Lieferung und Verarbeitung
der Abdichtung zur provisorischem Verschließen.
Menge: 3,000 psch

**13.005 Außerbetriebnahme Trinkwasseranlage**
Außer Betrieb nehmen, Stillegen und vorbereiten zur
Demontage der gesamten Bestands-Trinkwasseranlage,
inkl. Entleeren der Rohrleitung und trennen des in
Betrieb bleibendem Hausanschluss.

Die Trinkwasseranlage besteht aus:

Stahlrohr verzinkt
- ca. 15m  DN 65
- ca. 34m  DN 50
- ca. 55m  DN 40
- ca. 16m  DN 32
- ca. 30m  DN 25
- ca. 240m DN 20
- ca. 55m  DN 15

Sanitärgegenstände
- ca. 20 WC
- ca. 36 Waschbecken
- ca. 10 Urinale
Menge: 1,000 psch

**13.006 Spülen Trinkwasser**
Spülung der Trinkwasseranlage nach DIN 1988, Teil 2,
Abs. 11.2 und den örtlichen Vorschriften.
Es darf nur Trinkwasser und Druckluft in hygienisch
einwandfreier
Qualität eingesetzt werden.Das zur Spülung verwendete
Wasser
muss auf seine Trinkwasserqualität gemäß Anlage 1
der TrinkwV 2001 kontrolliert werden.
Der Spültermin ist mit der Bauleitung frühzeitig
abzustimmen,
über die anwesenden Personen und die Dauer ist ein
Protokoll
anzufertigen und der Dokumentation beizufügen.
Inkl. Anschluss Herstellung, Lieferung und Montage
Klein- und Abdichtmaterial
Menge: 3,000 psch

**13.007 Laboruntersuchung Trinkwasser**
Routinemäßige Untersuchung nach TrinkwV Anlage 4 auf
Färbung, Geruch, Geschmack, Trübung, Leitwert, pH,
Ammonium
Escherichia coli, coliforme Keime, Koloniezahl bei
22°C/36°C.
Untersuchung ist 1x vor Beginn der
Installationsarbeiten in der Hauptwasserzufuhr und 1x
nach Spülung des gesamten Rohrnetzes an mehreren
relevanten Punkten von einem zertifizierten Labor
durchführen und protokollieren
zu lassen.
Protokolle sind der Dokumentation beizufügen.
Menge: 2,000 psch

**13.008 Bestands-, und Revisionspläne**
Nach Fertigstellung der Anlagen hat der Auftragnehmer
Revisionsunterlagen bzw. Bestandspläne über die
Anlagen zu fertigen und 3-fach, farbig angelegt und 2-
fach als dwg- und pdf-Datei auf Datenträger,
spätestens mit der Schlussrechnung der Bauleitung
auszuhändigen.

Ausserdem ist der Auftraggeber sofort nach
Fertigstellung, spätestens bei der Abnahme, eine
ausführliche Bedienungs- und Wartungsanweisung für die
Anlagen und die einzelnen Anlagenteile einschließlich
ausführlicher Ersatzteilliste, 4-fach auszuhändigen.

Ein Übersichtschema ist laminiert in ca. DIN A0 gut
sichtbar im Technikraum an der Wand dauerhaft
anzubringen.

Die Revisions- und Bedienungsunterlagen beinhalten
auch die elektrischen Verdrahtungs- und Schaltpläne
sowie sämtliche Prüfprotokolle.
Menge: 1,000 psch

**13.009 Medienkennzeichnung nach DIN 2403**
Medienkennzeichnung nach DIN 2403 bzw. gemäß
Betriebsmittelvorschrift zur Befestigung auf der
Rohrdämmung bzw. auf ungedämmtem Rohr, Beschriftung
in Abstimmung mit der Bauleitung.
Material: Selbstklebendes Band auf Aluminiumbasis,
Breite ca. 100 mm

Beschriftung: Medium mit Fließrichtungspfeil.

Inklusive aller systemgebundenen Komponenten
liefern, zum Montageort verbringen und montieren
Menge: 20,000 St.

**Ausführungsbeschreibung 24 -**
*Bezeichnungsschilder*
nach DIN 825, graviert, aus Kunststoff-Schichtstoff mit
weißem Grund, mit gefasten Kanten.
Zur Befestigung an Rohrleitungen bis 3", mit integriert
em Spannband.

Beschriftung: mehrzeilig, randlos
Befestigung: Mit verchromten Schrauben oder
Edelstahlschrauben

Inklusive aller systemgebundenen Komponenten
liefern, zum Montageort verbringen und montieren

**13.010 Bezeichnungsschilder 50 x 30 mm**
wie zuvor beschrieben jedoch 50x30 mm
Menge: 10,000 St

**13.011 Bezeichnungsschilder 100 x 50 mm**
wie zuvor beschrieben jedoch 100x50 mm
Menge: 10,000 St

### Bereich 14 Stundenlohnarbeiten

**Ausführungsbeschreibung 25 -**
*Vorbemerkungen Stundenlohnarbeiten*
Die Ausführung von Stundenlohnarbeiten muss vom
Auftragnehmer vor Beginn der
Arbeiten dem Auftraggeber schriftlich angezeigt und
von letzterem genehmigt werden.
Unterbleibt die vorherige Absprache mit der
Bauleitung, so kann diese die Anerkenntnis von bereits
ausgeführten Taglohnarbeiten verweigern.
Stundelohn-Arbeitszettel müssen eindeutig erkennen
lassen:

- Vor- und Zunamen,

- Beruf,

- Lohngruppe laut Tarif,

- Arbeitsleistung nach Zeit, Ort und Dauer,

- Verbrauch an Materialien,

- Benutzung von Maschinen,

- Fuhrleistungen, incl. Nutzlast und Art der Fahrzeuge

Die vom Auftragnehmer bzw. seinem Bevollmächtigten
unterschriebenen Stundenzettel
müssen für jeden Kalendertag ausgestellt sein und sind
täglich der Bauleitung in
doppelter Ausfertigung zur Anerkenntnis vorzulegen.
Nachträglich eingereichte
Stundelohnzettel werden nicht anerkannt.

Für Material-Verrechnungssätze, die in den LV-
Positionen nicht aufgeführt sind, müssen vor Beginn
der Arbeiten genehmigte Nachtragsangebote vorliegen.

Zuschläge für Nacht-, Sonntags- und Feiertagsarbeit
sind nicht einzurechnen, sollten
solche durch Verursachung durch den AN anfallen, so
werden diese nicht vergütet,
ansonsten gelten dafür die gesetzlichen tariflichen
Bestimmungen. Während der
gesamten Montage- bzw. Bauzeit können keine
Forderungen für Extra-Anfahrten
verrechnet werden.

Mit der Unterschrift auf dem Rapportzettel wird von
der Bauleitung nur bestätigt, dass die Arbeiten
ausgeführt wurden und die Anzahl der Stunden korrekt
ist. Eine Anerkennung dem Grund nach kann nur durch
den AG erfolgen.

**14.001 Obermonteur**
*** Stundenlohnarbeiten
Lohngruppe 7
Menge: 5,000 Std
Zuordnung: 429 KatKgr

**14.002 Selbstständiger Monteur**
*** Stundenlohnarbeiten
Lohngruppe 6
Menge: 5,000 Std

**14.003 Monteur**
*** Stundenlohnarbeiten
Lohngruppe 4
Menge: 5,000 Std

### Bereich 15 Wartungsarbeiten

**Ausführungsbeschreibung 26 -**
*Anlagen warten und reinigen*
Hebeanlage, Hygienespülung, Wasseraufbereitungsanlage,
Wasserfilter mit allen Zubehörteilen warten und
reinigen.
Nach der Wartung und Reinigung ist eine
Funktionsprüfung aller Anlagenelemente durchzuführen
und zu protokollieren.

**15.001 Wartung im 1. Jahr nach der Inbetriebnahme**
Wartung von technischen Anlagen und Einrichtungen

Wartungskosten, gem. Vorbemerkungen Teil 1, für das 1.
Jahr (innerhalb der Gewährleistung)
Menge: 1,000 Jahr

**15.002 Wartung im 2. Jahr nach der Inbetriebnahme**
Wartung von technischen Anlagen und Einrichtungen

Wartungskosten, gem. Vorbemerkungen Teil 1, für das 2.
Jahr (innerhalb der Gewährleistung)
Menge: 1,000 Jahr

**15.003 Wartung im 3. Jahr nach der Inbetriebnahme**
Wartung von technischen Anlagen und Einrichtungen

Wartungskosten, gem. Vorbemerkungen Teil 1, für das 3.
Jahr (innerhalb der Gewährleistung)
Menge: 1,000 Jahr

**15.004 Wartung im 4. Jahr nach der Inbetriebnahme**
Wartung von technischen Anlagen und Einrichtungen

Wartungskosten, gem. Vorbemerkungen Teil 1, für das 4.
Jahr (innerhalb der Gewährleistung)
Menge: 1,000 Jahr

USt %: 19,00
